# Válvula antirretorno de segurança

- Propriedade do ficheiro: CYPE Ingenieros S.A.
- Formato: FIEBDC-3/2016
- Programa: Gerador de preços para construção civil. CYPE Ingenieros, S.A.
- Data: 17/04/2024
- Âmbito geográfico: Angola
- Moeda: AOA
- Custos indirectos: 3 %
- IVA: 18 %

## I Instalações

### IS Drenagem de águas

#### ISS Colectores suspensos

**ISS005** Ud Válvula antirretorno de segurança.
Válvula antirretorno de polipropileno, de 160 mm de diâmetro, com fecho automático com clapeta, colocada entre o colector de saída e o ramal de ligação.
Inclui: Montagem, ligação e verificação do seu correcto funcionamento.
Critério de medição de projecto: Número de unidades previstas, segundo documentação gráfica de Projecto.
Critério de medição de obra: Medir-se-á o número de unidades realmente executadas segundo especificações de Projecto.

| Código | Un | Descrição | Rendimento | Preço | Importância |
|---|---|---|---|---|---|
| mt11ita010c | Ud | Válvula antirretorno de polipropileno, de 160 mm de diâmetro, com fecho automático com clapeta. (material) | 1 | 419291.21 | 419291.210 |
| mo008 | h | Oficial de 1ª canalizador. (mão de obra) | 0.641 | 1057.3 | 677.729 |
| % | % | Custos directos complementares | 2 % | 419968.939 | 8399.379 |
|  |  | Custos directos |  |  | 428368.318 |

Resíduos:
- colocação: mt11ita010c Válvula antirretorno de polipropileno, de 160 mm de diâmetro, com fecho automático com clapeta; factor de resíduo 0.0165

## Recursos

**mt11ita010c** Ud Válvula antirretorno de polipropileno, de 160 mm de diâmetro, com fecho automático com clapeta
Dados técnicos: Custo energético 381.036 MJ; Emissão de CO2 11.967 kg; Código LER 17 02 03; Massa do elemento 4.1 kg; Volume 0.006833 m3
Resíduos:
- embalagem: re150101 Embalagens de papel e cartão. (componente de resíduo); rendimento 0.042 kg; Código LER 15 01 01; Massa do elemento 1 kg; Volume 0.001333 m3
