# Ascensor para pessoas, para caixa de escada de dimensões pequenas ou médias

- Propriedade do ficheiro: CYPE Ingenieros S.A.
- Formato: FIEBDC-3/2016
- Programa: Gerador de preços para construção civil. CYPE Ingenieros, S.A.
- Data: 26/10/2024
- Âmbito geográfico: Angola
- Moeda: AOA
- Custos indirectos: 3 %
- IVA: 18 %

## I Instalações

### IT Transporte

#### ITA Ascensores

**ITA020** Ud Ascensor para pessoas, para caixa de escada de dimensões pequenas ou médias.
Fornecimento e instalação completa em caixa de escada de dimensões mínimas 1,35x1,30 m, de ascensor eléctrico sem casa das máquinas, com tecnologia Gearless de frequência variável de 1 m/s de velocidade, 4 paragens, 320 kg de carga nominal, com capacidade para 4 pessoas, nível básico de acabamento na cabina de 840x1050x2200 mm, com iluminação eléctrica permanente de 50 lux no mínimo, manobra universal simples, portas interiores automáticas de aço inoxidável e portas exteriores automáticas em aço para pintar de 700x2000 mm. Inclusive ganchos de fixação, lâmpadas de iluminação da abertura, guias, cabos de tracção e passa-cabos, amortecedores de fosso, contrapesos, portas de acesso, grupo tractor, quadro e cabo de manobra, caixilho, chassis e portas de cabina com acabamentos, limitador de velocidade e pára-quedas, botoneiras de piso e de cabina, selector de paragens, instalação eléctrica, linha telefónica e sistemas de segurança.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança. Verificação do seu correcto funcionamento.
Critério de medição de projecto: Número de unidades previstas, segundo documentação gráfica de Projecto.
Critério de medição de obra: Medir-se-á o número de unidades realmente executadas segundo especificações de Projecto.

| Código | Un | Descrição | Rendimento | Preço | Importância |
|---|---|---|---|---|---|
| mt39aec011a | Ud | Cabina com acabamentos de qualidade básica, de 850 mm de largura, 1000 mm de profundidade e 2200 mm de altura, com iluminação eléctrica permanente de 50 lux, no mínimo, para ascensor eléctrico de passageiros de 320 kg de carga nominal, com capacidade para 4 pessoas e 1 m/s de velocidade, inclusive porta de cabina de correr automática de aço para pintar. (material) | 1 | 3171978.79 | 3171978.790 |
| mt39aea010b | Ud | Amortecedores de fosso e contra-pesos para ascensor eléctrico de passageiros de 320 kg de carga nominal, com capacidade para 4 pessoas e 1 m/s de velocidade. (material) | 1 | 633064.3 | 633064.300 |
| mt39aab010a | Ud | Botoneira de piso com acabamentos de qualidade básica, para ascensor de passageiros com manobra universal simples. (material) | 4 | 16591.91 | 66367.640 |
| mt39aab020a | Ud | Botoneira de cabina para ascensor de passageiros com acabamentos de qualidade básica e manobra universal simples. (material) | 1 | 87318.21 | 87318.210 |
| mt39aeg120a | Ud | Grupo tractor para ascensor eléctrico de passageiros, sem quarto de máquinas (frequência variável), sem redutor, com tecnologia Gearless, de 320 kg de carga nominal, com capacidade para 4 pessoas e 1 m/s de velocidade. (material) | 1 | 5605634.05 | 5605634.050 |
| mt39ael010b | Ud | Limitador de velocidade e pára-quedas para ascensor eléctrico de passageiros de 320 kg de carga nominal, com capacidade para 4 pessoas e 1 m/s de velocidade. (material) | 1 | 835131.13 | 835131.130 |
| mt39aem110a | Ud | Quadro de manobra, interruptor e diferenciais de ligação eléctrica, formando um único conjunto (pack), para ascensor eléctrico de passageiros, sem quarto de máquinas (frequência variável), de 320 kg de carga nominal, com capacidade para 4 pessoas e 1 m/s de velocidade. (material) | 1 | 2056380.19 | 2056380.190 |
| mt39aap010d | Ud | Porta de ascensor de acesso a piso, com abertura automática, de aço com o primário aplicado e para pintar, de 700x2000 mm. Envidraçado homologado como "Pára-chamas" 30 minutos (E 30). (material) | 4 | 400225.41 | 1600901.640 |
| mt39aer110a | Ud | Percurso de guias e cabos de tracção para ascensor eléctrico de passageiros sem quarto de máquinas (frequência variável), de 320 kg de carga nominal, com capacidade para 4 pessoas e 1 m/s de velocidade. (material) | 1 | 2451506 | 2451506.000 |
| mt39aes010b | Ud | Selector de paragens para ascensor eléctrico de passageiros, 1 m/s de velocidade. (material) | 4 | 78586.38 | 314345.520 |
| mt39www010 | Ud | Lâmpada de 40 W, inclusive mecanismos de fixação e porta-lâmpadas. (material) | 4 | 5119.68 | 20478.720 |
| mt39www011 | Ud | Gancho fixado ao tecto, capaz de suportar suspendido o mecanismo tractor. (material) | 1 | 51196.79 | 51196.790 |
| mt39www030 | Ud | Instalação de linha telefónica em cabina de ascensor. (material) | 1 | 153258.3 | 153258.300 |
| mo016 | h | Oficial de 1ª instalador de aparelhos elevatórios. (mão de obra) | 88.573 | 1084.69 | 96074.247 |
| mo085 | h | Ajudante de instalador de aparelhos elevatórios. (mão de obra) | 88.573 | 619.46 | 54867.431 |
| % | % | Custos directos complementares | 2 % | 17198502.958 | 343970.059 |
|  |  | Custos directos |  |  | 17542473.017 |

## Recursos

**mt39aec011a** Ud Cabina com acabamentos de qualidade básica
Dados técnicos: Custo energético 9025.505 MJ; Emissão de CO2 648.592 kg
Resíduos:
- embalagem: re150101 Embalagens de papel e cartão. (componente de resíduo); rendimento 0.553 kg; Código LER 15 01 01; Massa do elemento 1 kg; Volume 0.001333 m3

**mt39aea010b** Ud Amortecedores de fosso e contra-pesos para ascensor eléctrico de passageiros de 320 kg de carga nominal
Dados técnicos: Custo energético 3243.919 MJ; Emissão de CO2 168.331 kg
Resíduos:
- embalagem: re150101 Embalagens de papel e cartão; rendimento 0.036 kg

**mt39aab010a** Ud Botoneira de piso com acabamentos de qualidade básica, para ascensor de passageiros com manobra universal simples
Dados técnicos: Custo energético 5.422 MJ; Emissão de CO2 0.472 kg
Resíduos:
- embalagem: re150101 Embalagens de papel e cartão; rendimento 0.03 kg

**mt39aab020a** Ud Botoneira de cabina para ascensor de passageiros com acabamentos de qualidade básica e manobra universal simples
Dados técnicos: Custo energético 10.832 MJ; Emissão de CO2 0.924 kg
Resíduos:
- embalagem: re150101 Embalagens de papel e cartão; rendimento 0.036 kg

**mt39aeg120a** Ud Grupo tractor para ascensor eléctrico de passageiros
Dados técnicos: Custo energético 2280.860 MJ; Emissão de CO2 157.836 kg
Resíduos:
- embalagem: re150101 Embalagens de papel e cartão; rendimento 0.599 kg

**mt39ael010b** Ud Limitador de velocidade e pára-quedas para ascensor eléctrico de passageiros de 320 kg de carga nominal
Dados técnicos: Custo energético 1138.316 MJ; Emissão de CO2 115.786 kg
Resíduos:
- embalagem: re150101 Embalagens de papel e cartão; rendimento 0.18 kg
- embalagem: re170203 Plástico. (componente de resíduo); rendimento 0.09 kg; Código LER 17 02 03; Massa do elemento 1 kg; Volume 0.001667 m3

**mt39aem110a** Ud Quadro de manobra
Dados técnicos: Custo energético 279.508 MJ; Emissão de CO2 13.395 kg
Resíduos:
- embalagem: re150101 Embalagens de papel e cartão; rendimento 2.143 kg

**mt39aap010d** Ud Porta de ascensor de acesso a piso
Dados técnicos: Custo energético 506.379 MJ; Emissão de CO2 32.690 kg
Resíduos:
- embalagem: re170203 Plástico; rendimento 0.155 kg
- embalagem: re170604 Materiais de isolamento não abrangidos em 17 06 01 e 17 06 03. (componente de resíduo); rendimento 0.032 kg; Código LER 17 06 04; Massa do elemento 1 kg; Volume 0.001667 m3

**mt39aer110a** Ud Percurso de guias e cabos de tracção para ascensor eléctrico de passageiros sem quarto de máquinas (frequência
Dados técnicos: Custo energético 5350.760 MJ; Emissão de CO2 781.492 kg
Resíduos:
- embalagem: re150101 Embalagens de papel e cartão; rendimento 0.54 kg

**mt39aes010b** Ud Selector de paragens para ascensor eléctrico de passageiros, 1 m/s de velocidade
Dados técnicos: Custo energético 7.415 MJ; Emissão de CO2 0.457 kg
Resíduos:
- embalagem: re150101 Embalagens de papel e cartão; rendimento 0.035 kg
