# Monta-cargas

- Propriedade do ficheiro: CYPE Ingenieros S.A.
- Formato: FIEBDC-3/2016
- Programa: Gerador de preços para construção civil. CYPE Ingenieros, S.A.
- Data: 26/10/2024
- Âmbito geográfico: Angola
- Moeda: AOA
- Custos indirectos: 3 %
- IVA: 18 %

## I Instalações

### IT Transporte

#### ITC Monta-cargas

**ITC010** Ud Monta-cargas.
Monta-cargas hidráulico para 100 kg, de 2 paragens (6 m), de 1x1 m de plataforma, com guias e um pistão. Totalmente montado, ligado e testado.
Inclui: Marcação. Instalação do monta-cargas. Ligação com a rede eléctrica.
Critério de medição de projecto: Número de unidades previstas, segundo documentação gráfica de Projecto.
Critério de medição de obra: Medir-se-á o número de unidades realmente executadas segundo especificações de Projecto.

| Código | Un | Descrição | Rendimento | Preço | Importância |
|---|---|---|---|---|---|
| mt39mch010ba | Ud | Monta-cargas hidráulico para 100 kg, de 2 paragens (6 m), de 1x1 m de plataforma, com guias e um pistão. (material) | 1 | 10080365.470000001 | 10080365.470 |
| mo016 | h | Oficial de 1ª instalador de aparelhos elevatórios. (mão de obra) | 35.921 | 1084.69 | 38963.149 |
| mo085 | h | Ajudante de instalador de aparelhos elevatórios. (mão de obra) | 35.921 | 619.46 | 22251.623 |
| % | % | Custos directos complementares | 2 % | 10141580.242 | 202831.605 |
|  |  | Custos directos |  |  | 10344411.847 |
