# Tapete rolante

- Propriedade do ficheiro: CYPE Ingenieros S.A.
- Formato: FIEBDC-3/2016
- Programa: Gerador de preços para construção civil. CYPE Ingenieros, S.A.
- Data: 26/10/2024
- Âmbito geográfico: Angola
- Moeda: AOA
- Custos indirectos: 3 %
- IVA: 18 %

## I Instalações

### IT Transporte

#### ITE Escadas e tapetes rolantes

**ITE020** Ud Tapete rolante.
Fornecimento e instalação completa de tapete rolante de 11° de inclinação, para interior, para vencer uma altura de 3 m, com uma largura de palete de 1 m, balaustrada de 1 m, capacidade de transporte 9000 pessoas/h e 0,5 m/s de velocidade, com protecções. Inclusive passa-cabos, quadro e cabo de manobra, instalação eléctrica, linha telefónica e sistemas de segurança. Totalmente montada, ligada e testada.
Inclui: Marcação da disposição dos apoios. Montagem de passa-cabos. Colocação do tapete rolante sobre os apoios. Montagem do quadro e ligação do cabo de manobra. Ligação com a rede eléctrica.
Critério de medição de projecto: Número de unidades previstas, segundo documentação gráfica de Projecto.
Critério de medição de obra: Medir-se-á o número de unidades realmente executadas segundo especificações de Projecto.

| Código | Un | Descrição | Rendimento | Preço | Importância |
|---|---|---|---|---|---|
| mt39ram010a | Ud | Tapete rolante de 11° de inclinação, para interior, para vencer uma altura de 3 m, com uma largura de palete de 1 m, balaustrada de 1 m, capacidade de transporte 9000 pessoas/h e 0,5 m/s de velocidade, com protecções, segundo EN 115-1. (material) | 1 | 146046019.69 | 146046019.690 |
| mt39www020 | Ud | Material auxiliar para instalações de transporte. (material) | 2 | 12453.27 | 24906.540 |
| mo016 | h | Oficial de 1ª instalador de aparelhos elevatórios. (mão de obra) | 39.748 | 1084.69 | 43114.258 |
| mo085 | h | Ajudante de instalador de aparelhos elevatórios. (mão de obra) | 39.748 | 619.46 | 24622.296 |
| % | % | Custos directos complementares | 2 % | 146138662.784 | 2922773.256 |
|  |  | Custos directos |  |  | 149061436.040 |
