# Plataforma elevatória vertical

- Propriedade do ficheiro: CYPE Ingenieros S.A.
- Formato: FIEBDC-3/2016
- Programa: Gerador de preços para construção civil. CYPE Ingenieros, S.A.
- Data: 26/10/2024
- Âmbito geográfico: Angola
- Moeda: AOA
- Custos indirectos: 3 %
- IVA: 18 %

## I Instalações

### IT Transporte

#### ITS Salva-escadas

**ITS020** Ud Plataforma elevatória vertical.
Fornecimento e instalação completa de plataforma elevatória vertical de 965x1550 mm, utilização interior, para salvar desníveis de altura máxima 0,9 m, com uma capacidade máxima de carga de 180 kg, uma velocidade de 0,1 m/s e uma potência de 1 kW a 230 V e 50 Hz, com unidade de controlo, pavimento da plataforma anti-deslizante, bordo perimetral de segurança, rampa de acesso automática. Inclusive botoneiras, guias de aço e fixações a paramento ou pavimento através de postes de fixação, pulsador de emergência e chave de segurança na plataforma, quadro eléctrico e duplos circuitos eléctricos de protecção, limitadores de velocidade, travão motor electromagnético e restantes dispositivos de segurança segundo regulamentação vigente. Totalmente montado, ligado e testado.
Inclui: Preparação da zona de trabalho. Colocação das guias e fixações. Montagem da plataforma sobre as guias. Ligação com a rede eléctrica. Colocação e ligação das botoneiras e dos sistemas de segurança.
Critério de medição de projecto: Número de unidades previstas, segundo documentação gráfica de Projecto.
Critério de medição de obra: Medir-se-á o número de unidades realmente executadas segundo especificações de Projecto.

| Código | Un | Descrição | Rendimento | Preço | Importância |
|---|---|---|---|---|---|
| mt39ses100a | Ud | Plataforma elevatória vertical de 965x1550 mm, utilização interior, para salvar desníveis de altura máxima 0,9 m, com uma capacidade máxima de carga de 180 kg, uma velocidade de 0,1 m/s e uma potência de 1 kW a 230 V e 50 Hz, com unidade de controlo, pavimento da plataforma anti-deslizante, bordo perimetral de segurança, rampa de acesso automática. Inclusive botoneiras, guias de aço e fixações a paramento ou pavimento através de postes de fixação, pulsador de emergência e chave de segurança na plataforma, quadro eléctrico e duplos circuitos eléctricos de protecção, limitadores de velocidade, travão motor electromagnético e restantes dispositivos de segurança segundo regulamentação vigente. (material) | 1 | 10931207.779999999 | 10931207.780 |
| mo016 | h | Oficial de 1ª instalador de aparelhos elevatórios. (mão de obra) | 11.777 | 1084.69 | 12774.394 |
| mo085 | h | Ajudante de instalador de aparelhos elevatórios. (mão de obra) | 11.777 | 619.46 | 7295.380 |
| % | % | Custos directos complementares | 2 % | 10951277.554 | 219025.551 |
|  |  | Custos directos |  |  | 11170303.105 |
