# Ventilador para desenfumagem, exterior à zona de risco

- Propriedade do ficheiro: CYPE Ingenieros S.A.
- Formato: FIEBDC-3/2016
- Programa: Gerador de preços para construção civil. CYPE Ingenieros, S.A.
- Data: 26/10/2024
- Âmbito geográfico: Angola
- Moeda: AOA
- Custos indirectos: 3 %
- IVA: 18 %

## I Instalações

### IV Ventilação

#### IVG Ventilação mecânica para garagens

**IVG016** Ud Ventilador para desenfumagem, exterior à zona de risco.
Ventilador helicoidal com motor trifásico de velocidade 920 r.p.m., potência 0,55 kW, para um caudal de 7720 m³/h, nível de pressão sonora 66 dB(A), homologado para transportar ar a 400°C durante 2 horas, instalado em local à parte da zona de risco de incêndio, aspirando directamente da conduta. Inclusive elementos anti-vibratórios, elementos de fixação e acessórios.
Inclui: Colocação e fixação do ventilador. Ligação e verificação do seu correcto funcionamento.
Critério de medição de projecto: Número de unidades previstas, segundo documentação gráfica de Projecto.
Critério de medição de obra: Medir-se-á o número de unidades realmente executadas segundo especificações de Projecto.

| Código | Un | Descrição | Rendimento | Preço | Importância |
|---|---|---|---|---|---|
| mt41gar025a | Ud | Ventilador helicoidal trifásico, velocidade 920 r.p.m., potência 0,55 kW, caudal máximo 7720 m³/h, nível de pressão sonora 59 dB(A), para transportar ar a 400°C durante duas horas na desenfumagem, instalado em local aparte da zona de risco de incêndio, segundo EN 12101-3. (material) | 1 | 1954199.25 | 1954199.250 |
| mo011 | h | Oficial de 1ª montador. (mão de obra) | 5.666 | 1084.69 | 6145.854 |
| mo080 | h | Ajudante de montador. (mão de obra) | 5.666 | 620.64 | 3516.546 |
| % | % | Custos directos complementares | 2 % | 1963861.650 | 39277.233 |
|  |  | Custos directos |  |  | 2003138.883 |

## Recursos

**mt41gar025a** Ud Ventilador helicoidal trifásico
Dados técnicos: Custo energético 542.781 MJ; Emissão de CO2 40.475 kg
Resíduos:
- embalagem: re150101 Embalagens de papel e cartão. (componente de resíduo); rendimento 1.584 kg; Código LER 15 01 01; Massa do elemento 1 kg; Volume 0.001333 m3
