# Conduta de ventilação de secção circular

- Propriedade do ficheiro: CYPE Ingenieros S.A.
- Formato: FIEBDC-3/2016
- Programa: Gerador de preços para construção civil. CYPE Ingenieros, S.A.
- Data: 26/10/2024
- Âmbito geográfico: Angola
- Moeda: AOA
- Custos indirectos: 3 %
- IVA: 18 %

## I Instalações

### IV Ventilação

#### IVG Ventilação mecânica para garagens

**IVG025** m Conduta de ventilação de secção circular.
Conduta circular de parede simples helicoidal de aço galvanizado, de 100 mm de diâmetro e 0,5 mm de espessura, fornecida em tramos de 3 ou 5 m, para instalações de ventilação e climatização. Inclusive acessórios de montagem e elementos de fixação.
Inclui: Marcação do traçado das condutas. Marcação e posterior ancoragem dos suportes das condutas. Montagem e fixação de condutas. Ligações entre a rede de condutas e os ventiladores ou caixas de ventilação. Verificação do seu correcto funcionamento.
Critério de medição de projecto: Comprimento projectado, segundo documentação gráfica de Projecto, medido entre os eixos dos elementos ou dos pontos a ligar, descontando as peças especiais.
Critério de medição de obra: Medir-se-á o comprimento realmente executado segundo especificações de Projecto.

| Código | Un | Descrição | Rendimento | Preço | Importância |
|---|---|---|---|---|---|
| mt42con200aa | m | Conduta circular de parede simples helicoidal de aço galvanizado, de 100 mm de diâmetro e 0,5 mm de espessura, fornecida em tramos de 3 ou 5 m, para instalações de ventilação e climatização. (material) | 1.05 | 3953.42 | 4151.091 |
| mt42con500b | Ud | Flange de 100 mm de diâmetro e suporte de tecto com varão para fixação de condutas circulares de ar em instalações de ventilação e climatização. (material) | 0.05 | 4818.23 | 240.912 |
| mo013 | h | Oficial de 1ª montador de condutas de chapa metálica. (mão de obra) | 0.071 | 1084.69 | 77.013 |
| mo084 | h | Ajudante de montador de condutas de chapa metálica. (mão de obra) | 0.071 | 620.64 | 44.065 |
| % | % | Custos directos complementares | 2 % | 4513.081 | 90.262 |
|  |  | Custos directos |  |  | 4603.343 |

Resíduos:
- colocação: mt42con200aa; factor de resíduo 0.035

## Recursos

**mt42con200aa** m Conduta circular de parede simples helicoidal de aço galvanizado
Dados técnicos: Custo energético 13.905 MJ; Emissão de CO2 0.623 kg; Código LER 17 04 05; Massa do elemento 1.233 kg; Volume 0.000587 m3
Resíduos:
- embalagem: re170201 Madeira. (componente de resíduo); rendimento 0.011 kg; Código LER 17 02 01; Massa do elemento 1 kg; Volume 0.000909 m3
- embalagem: re170203 Plástico. (componente de resíduo); rendimento 0.003 kg; Código LER 17 02 03; Massa do elemento 1 kg; Volume 0.001667 m3
