# Conduta de extracção para evacuação de fumos, de aço inoxidável, para cozinha

- Propriedade do ficheiro: CYPE Ingenieros S.A.
- Formato: FIEBDC-3/2016
- Programa: Gerador de preços para construção civil. CYPE Ingenieros, S.A.
- Data: 26/10/2024
- Âmbito geográfico: Angola
- Moeda: AOA
- Custos indirectos: 3 %
- IVA: 18 %

## I Instalações

### IV Ventilação

#### IVK Ventilação adicional específica em cozinha para habitações

**IVK022** m Conduta de extracção para evacuação de fumos, de aço inoxidável, para cozinha.
Conduta de extracção para evacuação de fumos, com uma ligação por piso, para cozinha, formada por tubo tipo shunt de parede simples de aço inoxidável AISI 304 com aro de estanquidade, de 200 mm de diâmetro interior e 0,4 mm de espessura. Inclusive acessórios e material auxiliar para montagem e fixação.
Inclui: Marcação do traçado da conduta e da localização dos elementos de fixação. Colocação de tubos e acessórios. Fixação do material auxiliar para montagem e fixação à obra. Montagem, ligação e verificação do seu correcto funcionamento.
Critério de medição de projecto: Comprimento medido segundo documentação gráfica de Projecto.
Critério de medição de obra: Medir-se-á o comprimento realmente executado segundo especificações de Projecto.

| Código | Un | Descrição | Rendimento | Preço | Importância |
|---|---|---|---|---|---|
| mt42din061a | Ud | Material auxiliar para montagem e fixação dos tubos de parede simples de aço inoxidável AISI 304 com aro de estanquidade, de 200 mm de diâmetro interior. (material) | 1 | 5455.27 | 5455.270 |
| mt42din060ap | m | Tubo tipo shunt de parede simples de aço inoxidável AISI 304 com aro de estanquidade, de 200 mm de diâmetro interior e 0,4 mm de espessura, com o preço incrementado em 75% relativamente a acessórios. (material) | 1 | 159111.99 | 159111.990 |
| mo013 | h | Oficial de 1ª montador de condutas de chapa metálica. (mão de obra) | 0.595 | 1084.69 | 645.391 |
| mo084 | h | Ajudante de montador de condutas de chapa metálica. (mão de obra) | 0.552 | 620.64 | 342.593 |
| % | % | Custos directos complementares | 2 % | 165555.244 | 3311.105 |
|  |  | Custos directos |  |  | 168866.349 |

Resíduos:
- colocação: mt42din060ap; factor de resíduo 0.0173487

## Recursos

**mt42din060ap** m Tubo tipo shunt de parede simples de aço inoxidável AISI 304 com aro de estanquidade
Dados técnicos: Custo energético 478.181 MJ; Emissão de CO2 69.991 kg; Código LER 17 04 05; Massa do elemento 10 kg; Volume 0.004762 m3
Resíduos:
- embalagem: re170201 Madeira. (componente de resíduo); rendimento 0.012 kg; Código LER 17 02 01; Massa do elemento 1 kg; Volume 0.000909 m3
- embalagem: re170203 Plástico. (componente de resíduo); rendimento 0.003 kg; Código LER 17 02 03; Massa do elemento 1 kg; Volume 0.001667 m3
