# Grelha motorizada

- Propriedade do ficheiro: CYPE Ingenieros S.A.
- Formato: FIEBDC-3/2016
- Programa: Gerador de preços para construção civil. CYPE Ingenieros, S.A.
- Data: 17/04/2024
- Âmbito geográfico: Angola
- Moeda: AOA
- Custos indirectos: 3 %
- IVA: 18 %

## I Instalações

### IV Ventilação

#### IVM Ventilação mecânica

**IVM095** Ud Grelha motorizada.
Grelha motorizada de alumínio extrudido, fixação com clipes, formada por uma fila de lâminas horizontais controladas automaticamente pelo conjunto biela-motor em função do ciclo verão/inverno seleccionado no termostato, de 200x200 mm, anodizado cor prata, motorização com alimentação a 12 Vcc por cabo. Instalação em parede. Inclusive aro de montagem e elementos de fixação.
Inclui: Marcação. Colocação e fixação. Ligação.
Critério de medição de projecto: Número de unidades previstas, segundo documentação gráfica de Projecto.
Critério de medição de obra: Medir-se-á o número de unidades realmente executadas segundo especificações de Projecto.

| Código | Un | Descrição | Rendimento | Preço | Importância |
|---|---|---|---|---|---|
| mt42cva030ae | Ud | Grelha motorizada de alumínio extrudido, fixação com clipes, formada por uma fila de lâminas horizontais controladas automaticamente pelo conjunto biela-motor em função do ciclo verão/inverno seleccionado no termostato, de 200x200 mm, anodizado cor prata, motorização com alimentação a 12 Vcc por cabo, com elementos de fixação. (material) | 1 | 112123.3 | 112123.300 |
| mt42cva031e | Ud | Aro de montagem para grelha, de chapa galvanizada, de 200x200 mm. (material) | 1 | 1664.61 | 1664.610 |
| mo005 | h | Oficial de 1ª instalador de ar condicionado. (mão de obra) | 0.425 | 1057.3 | 449.353 |
| mo104 | h | Ajudante de instalador de ar condicionado. (mão de obra) | 0.34 | 603.82 | 205.299 |
| % | % | Custos directos complementares | 2 % | 114442.562 | 2288.851 |
|  |  | Custos directos |  |  | 116731.413 |

## Recursos

**mt42cva030ae** Ud Grelha motorizada de alumínio extrudido
Dados técnicos: Custo energético 62.348 MJ; Emissão de CO2 4.244 kg
Resíduos:
- embalagem: re150101 Embalagens de papel e cartão. (componente de resíduo); rendimento 0.072 kg; Código LER 15 01 01; Massa do elemento 1 kg; Volume 0.001333 m3
