# Grelha motorizada

- Propriedade do ficheiro: CYPE Ingenieros S.A.
- Formato: FIEBDC-3/2016
- Programa: Gerador de preços para construção civil. CYPE Ingenieros, S.A.
- Data: 17/04/2024
- Âmbito geográfico: Angola
- Moeda: AOA
- Custos indirectos: 3 %
- IVA: 18 %

## I Instalações

### IV Ventilação

#### IVM Ventilação mecânica

**IVM095** Ud Grelha motorizada.
Grelha motorizada de alumínio extrudido, fixação com clipes, formada por uma fila de lâminas horizontais controladas automaticamente pelo conjunto biela-motor em função do ciclo verão/inverno seleccionado no termostato, de 200x100 mm, cor a escolher do catálogo RAL, motorização com alimentação a 12 Vcc por cabo. Instalação em parede. Inclusive aro de montagem e elementos de fixação.
Inclui: Marcação. Colocação e fixação. Ligação.
Critério de medição de projecto: Número de unidades previstas, segundo documentação gráfica de Projecto.
Critério de medição de obra: Medir-se-á o número de unidades realmente executadas segundo especificações de Projecto.

| Código | Un | Descrição | Rendimento | Preço | Importância |
|---|---|---|---|---|---|
| mt42cva030cc | Ud | Grelha motorizada de alumínio extrudido, fixação com clipes, formada por uma fila de lâminas horizontais controladas automaticamente pelo conjunto biela-motor em função do ciclo verão/inverno seleccionado no termostato, de 200x100 mm, cor a escolher do catálogo RAL, motorização com alimentação a 12 Vcc por cabo, com elementos de fixação. (material) | 1 | 100578.05 | 100578.050 |
| mt42cva031c | Ud | Aro de montagem para grelha, de chapa galvanizada, de 200x100 mm. (material) | 1 | 1307.91 | 1307.910 |
| mo005 | h | Oficial de 1ª instalador de ar condicionado. (mão de obra) | 0.397 | 1057.3 | 419.748 |
| mo104 | h | Ajudante de instalador de ar condicionado. (mão de obra) | 0.317 | 603.82 | 191.411 |
| % | % | Custos directos complementares | 2 % | 102497.119 | 2049.942 |
|  |  | Custos directos |  |  | 104547.061 |

## Recursos

**mt42cva030cc** Ud Grelha motorizada de alumínio extrudido
Dados técnicos: Custo energético 21.525 MJ; Emissão de CO2 1.503 kg
Resíduos:
- embalagem: re150101 Embalagens de papel e cartão. (componente de resíduo); rendimento 0.072 kg; Código LER 15 01 01; Massa do elemento 1 kg; Volume 0.001333 m3
