# Chapéu

- Propriedade do ficheiro: CYPE Ingenieros S.A.
- Formato: FIEBDC-3/2016
- Programa: Gerador de preços para construção civil. CYPE Ingenieros, S.A.
- Data: 17/04/2024
- Âmbito geográfico: Angola
- Moeda: AOA
- Custos indirectos: 3 %
- IVA: 18 %

## I Instalações

### IV Ventilação

#### IVN Ventilação natural

**IVN040** Ud Chapéu.
Chapéu de ABS, para conduta de saída de 125 mm de diâmetro exterior, acabamento liso, cor cinzento, com rede de protecção, rufo de chumbo de 500x500 mm e pescoço de ligação à conduta com junta.
Inclui: Marcação. Colocação.
Critério de medição de projecto: Número de unidades previstas, segundo documentação gráfica de Projecto.
Critério de medição de obra: Medir-se-á o número de unidades realmente executadas segundo especificações de Projecto.

| Código | Un | Descrição | Rendimento | Preço | Importância |
|---|---|---|---|---|---|
| mt42cvc120a | Ud | Chapéu de ABS, para conduta de saída de 125 mm de diâmetro exterior, acabamento liso, cor cinzento, com rede de protecção, rufo de chumbo de 500x500 mm e pescoço de ligação à conduta com junta. (material) | 1 | 80698.94 | 80698.940 |
| mo020 | h | Oficial de 1ª construção. (mão de obra) | 0.212 | 1028.94 | 218.135 |
| mo112 | h | Operário especializado construção. (mão de obra) | 0.106 | 591.15 | 62.662 |
| % | % | Custos directos complementares | 2 % | 80979.737 | 1619.595 |
|  |  | Custos directos |  |  | 82599.332 |

## Recursos

**mt42cvc120a** Ud Chapéu de ABS, para conduta de saída de 125 mm de diâmetro exterior
Dados técnicos: Custo energético 0.133 MJ; Emissão de CO2 0.210 kg
Resíduos:
- embalagem: re150101 Embalagens de papel e cartão. (componente de resíduo); rendimento 0.247 kg; Código LER 15 01 01; Massa do elemento 1 kg; Volume 0.001333 m3
