# Chapéu

- Propriedade do ficheiro: CYPE Ingenieros S.A.
- Formato: FIEBDC-3/2016
- Programa: Gerador de preços para construção civil. CYPE Ingenieros, S.A.
- Data: 17/04/2024
- Âmbito geográfico: Angola
- Moeda: AOA
- Custos indirectos: 3 %
- IVA: 18 %

## I Instalações

### IV Ventilação

#### IVN Ventilação natural

**IVN040** Ud Chapéu.
Chapéu contra a chuva de chapa galvanizada, para conduta de saída de 160 mm de diâmetro exterior em cobertura inclinada de ardósia, acabamento liso, com rede de protecção contra a entrada de folhas e pássaros, rufo de chumbo e pescoço de ligação à conduta.
Inclui: Marcação. Colocação.
Critério de medição de projecto: Número de unidades previstas, segundo documentação gráfica de Projecto.
Critério de medição de obra: Medir-se-á o número de unidades realmente executadas segundo especificações de Projecto.

| Código | Un | Descrição | Rendimento | Preço | Importância |
|---|---|---|---|---|---|
| mt42svs270en | Ud | Chapéu contra a chuva de chapa galvanizada, para conduta de saída de 160 mm de diâmetro exterior em cobertura inclinada de ardósia, acabamento liso, com rede de protecção contra a entrada de folhas e pássaros, rufo de chumbo e pescoço de ligação à conduta. (material) | 1 | 290708.76 | 290708.760 |
| mo020 | h | Oficial de 1ª construção. (mão de obra) | 0.22 | 1028.94 | 226.367 |
| mo112 | h | Operário especializado construção. (mão de obra) | 0.11 | 591.15 | 65.027 |
| % | % | Custos directos complementares | 2 % | 291000.154 | 5820.003 |
|  |  | Custos directos |  |  | 296820.157 |

## Recursos

**mt42svs270en** Ud Chapéu contra a chuva de chapa galvanizada
Dados técnicos: Custo energético 201.513 MJ; Emissão de CO2 21.602 kg
Resíduos:
- embalagem: re150101 Embalagens de papel e cartão. (componente de resíduo); rendimento 1.32 kg; Código LER 15 01 01; Massa do elemento 1 kg; Volume 0.001333 m3
