# Grelha de ventilação de lâminas fixas de alumínio

- Propriedade do ficheiro: CYPE Ingenieros S.A.
- Formato: FIEBDC-3/2016
- Programa: Gerador de preços para construção civil. CYPE Ingenieros, S.A.
- Data: 26/10/2024
- Âmbito geográfico: Angola
- Moeda: AOA
- Custos indirectos: 3 %
- IVA: 18 %

## I Instalações

### IV Ventilação

#### IVN Ventilação natural

**IVN110** m² Grelha de ventilação de lâminas fixas de alumínio.
Grelha de ventilação de lâminas fixas de alumínio anodizado cor bronze com espessura mínima de 15 microns. Inclusive parafusos.
Inclui: Marcação dos pontos de fixação. Colocação e fixação.
Critério de medição de projecto: Superfície da abertura a fechar, medida segundo documentação gráfica de Projecto.
Critério de medição de obra: Medir-se-á, com as dimensões da abertura, a superfície realmente executada segundo especificações de Projecto.

| Código | Un | Descrição | Rendimento | Preço | Importância |
|---|---|---|---|---|---|
| mt25pce020b | m² | Gelosia de lâminas fixas de alumínio anodizado cor bronze. (material) | 1.02 | 47544.46 | 48495.349 |
| mt23ppb011 | Ud | Parafuso de aço 19/22 mm. (material) | 4 | 32.62 | 130.480 |
| mo018 | h | Oficial de 1ª serralheiro. (mão de obra) | 0.071 | 1069.43 | 75.930 |
| mo059 | h | Ajudante de serralheiro. (mão de obra) | 0.142 | 621.82 | 88.298 |
| % | % | Custos directos complementares | 2 % | 48790.057 | 975.801 |
|  |  | Custos directos |  |  | 49765.858 |

Resíduos:
- colocação: mt25pce020b Gelosia de lâminas fixas de alumínio anodizado cor bronze; factor de resíduo 0.024
- colocação: mt23ppb011 Parafuso de aço 19/22 mm; factor de resíduo 0.005

## Recursos

**mt25pce020b** m² Gelosia de lâminas fixas de alumínio anodizado cor bronze
Dados técnicos: Custo energético 1145.131 MJ; Emissão de CO2 86.506 kg; Código LER 17 04 02; Massa do elemento 10 kg; Volume 0.006667 m3
Resíduos:
- embalagem: re170203 Plástico. (componente de resíduo); rendimento 0.022 kg; Código LER 17 02 03; Massa do elemento 1 kg; Volume 0.001667 m3

**mt23ppb011** Ud Parafuso de aço 19/22 mm
Dados técnicos: Custo energético 0.042 MJ; Emissão de CO2 0.003 kg; Código LER 17 04 05; Massa do elemento 0.0042 kg; Volume 0.000002 m3
Resíduos:
- embalagem: re150101 Embalagens de papel e cartão. (componente de resíduo); rendimento 0.001 kg; Código LER 15 01 01; Massa do elemento 1 kg; Volume 0.001333 m3
