# Grelha de ventilação de lâminas fixas de alumínio

- Propriedade do ficheiro: CYPE Ingenieros S.A.
- Formato: FIEBDC-3/2016
- Programa: Gerador de preços para construção civil. CYPE Ingenieros, S.A.
- Data: 26/10/2024
- Âmbito geográfico: Angola
- Moeda: AOA
- Custos indirectos: 3 %
- IVA: 18 %

## I Instalações

### IV Ventilação

#### IVN Ventilação natural

**IVN110** m² Grelha de ventilação de lâminas fixas de alumínio.
Grelha de ventilação de lâminas fixas de alumínio lacado cor branca com 60 microns de espessura mínima de película seca. Inclusive parafusos.
Inclui: Marcação dos pontos de fixação. Colocação e fixação.
Critério de medição de projecto: Superfície da abertura a fechar, medida segundo documentação gráfica de Projecto.
Critério de medição de obra: Medir-se-á, com as dimensões da abertura, a superfície realmente executada segundo especificações de Projecto.

| Código | Un | Descrição | Rendimento | Preço | Importância |
|---|---|---|---|---|---|
| mt25pce020c | m² | Gelosia de lâminas fixas de alumínio lacado cor branca. (material) | 1.02 | 43689.5 | 44563.290 |
| mt23ppb011 | Ud | Parafuso de aço 19/22 mm. (material) | 4 | 32.62 | 130.480 |
| mo018 | h | Oficial de 1ª serralheiro. (mão de obra) | 0.071 | 1069.43 | 75.930 |
| mo059 | h | Ajudante de serralheiro. (mão de obra) | 0.142 | 621.82 | 88.298 |
| % | % | Custos directos complementares | 2 % | 44857.998 | 897.160 |
|  |  | Custos directos |  |  | 45755.158 |

Resíduos:
- colocação: mt25pce020c Gelosia de lâminas fixas de alumínio lacado cor branca; factor de resíduo 0.024
- colocação: mt23ppb011 Parafuso de aço 19/22 mm; factor de resíduo 0.005

## Recursos

**mt25pce020c** m² Gelosia de lâminas fixas de alumínio lacado cor branca
Dados técnicos: Custo energético 1098.131 MJ; Emissão de CO2 78.506 kg; Código LER 17 04 02; Massa do elemento 10 kg; Volume 0.006667 m3
Resíduos:
- embalagem: re170203 Plástico. (componente de resíduo); rendimento 0.022 kg; Código LER 17 02 03; Massa do elemento 1 kg; Volume 0.001667 m3

**mt23ppb011** Ud Parafuso de aço 19/22 mm
Dados técnicos: Custo energético 0.042 MJ; Emissão de CO2 0.003 kg; Código LER 17 04 05; Massa do elemento 0.0042 kg; Volume 0.000002 m3
Resíduos:
- embalagem: re150101 Embalagens de papel e cartão. (componente de resíduo); rendimento 0.001 kg; Código LER 15 01 01; Massa do elemento 1 kg; Volume 0.001333 m3
