# Admissão de ar exterior

- Propriedade do ficheiro: CYPE Ingenieros S.A.
- Formato: FIEBDC-3/2016
- Programa: Gerador de preços para construção civil. CYPE Ingenieros, S.A.
- Data: 17/04/2024
- Âmbito geográfico: Angola
- Moeda: AOA
- Custos indirectos: 3 %
- IVA: 18 %

## I Instalações

### IV Ventilação

#### IVU Ventilação geotérmica: poços canadianos

**IVU010** Ud Admissão de ar exterior.
Admissão de ar exterior, de aço inoxidável, de 260 mm de diâmetro e 1280 mm de altura, com ligação para conduta de 200 mm de diâmetro, filtro ISO Coarse 65% (G4), filtro de malha e grelha.
Inclui: Colocação e fixação. Ligação.
Critério de medição de projecto: Número de unidades previstas, segundo documentação gráfica de Projecto.
Critério de medição de obra: Medir-se-á o número de unidades realmente executadas segundo especificações de Projecto.

| Código | Un | Descrição | Rendimento | Preço | Importância |
|---|---|---|---|---|---|
| mt42vgg012a | Ud | Admissão de ar exterior, de aço inoxidável, de 260 mm de diâmetro e 1280 mm de altura, com ligação para conduta de 200 mm de diâmetro, filtro ISO Coarse 65% (G4), filtro de malha e grelha. (material) | 1 | 1211003 | 1211003.000 |
| mo011 | h | Oficial de 1ª montador. (mão de obra) | 0.425 | 1057.3 | 449.353 |
| mo080 | h | Ajudante de montador. (mão de obra) | 0.425 | 604.97 | 257.112 |
| % | % | Custos directos complementares | 2 % | 1211709.465 | 24234.189 |
|  |  | Custos directos |  |  | 1235943.654 |
