# Conduta de polipropileno

- Propriedade do ficheiro: CYPE Ingenieros S.A.
- Formato: FIEBDC-3/2016
- Programa: Gerador de preços para construção civil. CYPE Ingenieros, S.A.
- Data: 17/04/2024
- Âmbito geográfico: Angola
- Moeda: AOA
- Custos indirectos: 3 %
- IVA: 18 %

## I Instalações

### IV Ventilação

#### IVV Condutas de admissão e extracção para ventilação

**IVV040** m Conduta de polipropileno.
Conduta de ventilação, formada por tubo circular de polipropileno, de 100 mm de diâmetro, temperatura de trabalho até 90°C, para ligação por encaixe, colocada em posição horizontal. Inclusive material auxiliar para montagem e fixação, acessórios e peças especiais.
Critérios considerados na determinação do preço da unidade de obra: O preço não inclui as comportas de regulação, as comportas corta-fogo, as grelhas nem os difusores.
Inclui: Marcação do traçado da conduta e da localização dos elementos de fixação. Colocação de tubos, acessórios e peças especiais. Fixação do material auxiliar para montagem e fixação à obra. Montagem, ligação e verificação do seu correcto funcionamento.
Critério de medição de projecto: Comprimento projectado, segundo documentação gráfica de Projecto, medido entre os eixos dos elementos ou dos pontos a ligar, sem descontar as peças especiais.
Critério de medição de obra: Medir-se-á o comprimento realmente executado segundo especificações de Projecto.

| Código | Un | Descrição | Rendimento | Preço | Importância |
|---|---|---|---|---|---|
| mt42cvn410a | Ud | Material auxiliar para montagem e fixação das condutas de polipropileno, de 100 mm de diâmetro. (material) | 1 | 121.1 | 121.100 |
| mt42cvn010j | m | Tubo circular de polipropileno, de 100 mm de diâmetro, temperatura de trabalho até 90°C, com o preço incrementado em 45% relativamente a acessórios e peças especiais. (material) | 1 | 3511.91 | 3511.910 |
| mo011 | h | Oficial de 1ª montador. (mão de obra) | 0.139 | 1057.3 | 146.965 |
| mo080 | h | Ajudante de montador. (mão de obra) | 0.069 | 604.97 | 41.743 |
| % | % | Custos directos complementares | 2 % | 3821.718 | 76.434 |
|  |  | Custos directos |  |  | 3898.152 |
