# Janela tipo óculo de alumínio

- Propriedade do ficheiro: CYPE Ingenieros S.A.
- Formato: FIEBDC-3/2016
- Programa: Gerador de preços para construção civil. CYPE Ingenieros, S.A.
- Data: 21/06/2025
- Âmbito geográfico: Angola
- Moeda: AOA
- Custos indirectos: 3 %
- IVA: 18 %

## L Vãos

### LC Caixilharias

#### LCL De alumínio

**LCL062** Ud Janela tipo óculo de alumínio.
Janela tipo óculo metade fixa e metade basculante de alumínio anodizado natural, de 80 cm de diâmetro, gama alta, com perfis providos de ruptura de ponte térmica, com classificação à permeabilidade ao ar segundo EN 12207, classificação à estanquidade à água segundo EN 12208 e classificação à resistência à carga do vento segundo EN 12210 e com pré-aro. Inclusive ganchos para a fixação da caixilharia, silicone neutro para vedação perimetral das juntas exterior e interior, entre a caixilharia e a obra.
Critérios considerados na determinação do preço da unidade de obra: O preço não inclui o assentamento do pré-aro.
Inclui: Colocação da caixilharia. Ajuste final da folha. Vedação de juntas perimetrais.
Critério de medição de projecto: Número de unidades previstas, segundo documentação gráfica de Projecto.
Critério de medição de obra: Medir-se-á o número de unidades realmente executadas segundo especificações de Projecto.

| Código | Un | Descrição | Rendimento | Preço | Importância |
|---|---|---|---|---|---|
| mt25pfx175wa | Ud | Janela tipo óculo metade fixa e metade basculante de alumínio anodizado natural, de 80 cm de diâmetro, gama alta, com ruptura de ponte térmica, inclusive perfis para enformado de pré-aro e bite com o certificado de qualidade EWAA-EURAS (QUALANOD). (material) | 1 | 982168.77 | 982168.770 |
| mt22www050a | Ud | Cartucho de 300 ml de silicone neutro oxímico, de elasticidade permanente e cura rápida, cor branca, intervalo de temperatura de trabalho de -60 a 150°C, com resistência aos raios UV, dureza Shore A aproximada de 22, segundo EN ISO 868 e alongamento na rotura >= 800%, segundo EN ISO 8339. (material) | 0.224 | 5843.65 | 1308.978 |
| mo018 | h | Oficial de 1ª serralheiro. (mão de obra) | 3.652 | 1116.65 | 4078.006 |
| mo059 | h | Ajudante de serralheiro. (mão de obra) | 3.648 | 649.28 | 2368.573 |
| % | % | Custos directos complementares | 2 % | 989924.327 | 19798.487 |
|  |  | Custos directos |  |  | 1009722.814 |

Resíduos:
- colocação: mt22www050a; factor de resíduo 0.06

## Recursos

**mt25pfx175wa** Ud Janela tipo óculo metade fixa e metade basculante de alumínio anodizado natural
Dados técnicos: Custo energético 1049.187 MJ; Emissão de CO2 77.126 kg
Resíduos:
- embalagem: re150101 Embalagens de papel e cartão. (componente de resíduo); rendimento 0.205 kg; Código LER 15 01 01; Massa do elemento 1 kg; Volume 0.001333 m3
- embalagem: re170201 Madeira. (componente de resíduo); rendimento 0.114 kg; Código LER 17 02 01; Massa do elemento 1 kg; Volume 0.000909 m3
- embalagem: re170203 Plástico. (componente de resíduo); rendimento 0.147 kg; Código LER 17 02 03; Massa do elemento 1 kg; Volume 0.001667 m3
- embalagem: re170604 Materiais de isolamento não abrangidos em 17 06 01 e 17 06 03. (componente de resíduo); rendimento 0.03 kg; Código LER 17 06 04; Massa do elemento 1 kg; Volume 0.001667 m3

**mt22www050a** Ud Cartucho de 300 ml de silicone neutro oxímico
Dados técnicos: Custo energético 61.288 MJ; Emissão de CO2 2.605 kg; Código LER 17 09 04; Massa do elemento 0.3 kg; Volume 0.0002 m3
Resíduos:
- embalagem: re170203 Plástico; rendimento 0.1 kg
