# Caixilharia de alumínio em envidraçados de montras

- Propriedade do ficheiro: CYPE Ingenieros S.A.
- Formato: FIEBDC-3/2016
- Programa: Gerador de preços para construção civil. CYPE Ingenieros, S.A.
- Data: 21/06/2025
- Âmbito geográfico: Angola
- Moeda: AOA
- Custos indirectos: 3 %
- IVA: 18 %

## L Vãos

### LC Caixilharias

#### LCL De alumínio

**LCL020** m² Caixilharia de alumínio em envidraçados de montras.
Caixilharia de alumínio lacado cor branca, com 60 microns de espessura mínima de película seca, em envidraçados de montras de superfície inferior a 4 m², formada por aros, bites e acessórios; marca de qualidade QUALICOAT, gama básica, com classificação à permeabilidade ao ar segundo EN 12207, à estanquidade à água segundo EN 12208 e à resistência à carga do vento segundo EN 12210, com pré-aro. Inclusive silicone neutro para vedação perimetral das juntas exterior e interior, entre a caixilharia e a obra.
Inclui: Colocação da caixilharia. Vedação de juntas perimetrais.
Critério de medição de projecto: Superfície da abertura a fechar, medida segundo documentação gráfica de Projecto.
Critério de medição de obra: Medir-se-á, com as dimensões da abertura, a superfície realmente executada segundo especificações de Projecto.

| Código | Un | Descrição | Rendimento | Preço | Importância |
|---|---|---|---|---|---|
| mt25pem015k | m | Pré-aro de alumínio, ensamblado através de esquadros e com ganchos de fixação para a fixação ao paramento e parafusos para a fixação da caixilharia. (material) | 2 | 8864.31 | 17728.620 |
| mt25pfb010m | m² | Caixilharia sem persiana de alumínio lacado cor branca para envidraçados de montras, de superfície menor de 4 m², formada por aros, bites e acessórios, gama básica, com classificação à permeabilidade ao ar segundo EN 12207, à estanquidade à água segundo EN 12208 e à resistência à carga do vento segundo EN 12210, marca de qualidade QUALICOAT. Inclusive ferragens, juntas de envidraçado de EPDM, parafusos de aço inoxidável, elementos de estanquidade e acessórios. (material) | 1.02 | 189254.57 | 193039.661 |
| mt22www050a | Ud | Cartucho de 300 ml de silicone neutro oxímico, de elasticidade permanente e cura rápida, cor branca, intervalo de temperatura de trabalho de -60 a 150°C, com resistência aos raios UV, dureza Shore A aproximada de 22, segundo EN ISO 868 e alongamento na rotura >= 800%, segundo EN ISO 8339. (material) | 0.448 | 5843.65 | 2617.955 |
| mo018 | h | Oficial de 1ª serralheiro. (mão de obra) | 0.26 | 1116.65 | 290.329 |
| mo059 | h | Ajudante de serralheiro. (mão de obra) | 0.236 | 649.28 | 153.230 |
| % | % | Custos directos complementares | 2 % | 213829.795 | 4276.596 |
|  |  | Custos directos |  |  | 218106.391 |

Resíduos:
- colocação: mt25pem015k; factor de resíduo 0.0479993
- colocação: mt22www050a; factor de resíduo 0.06

## Recursos

**mt25pem015k** m Pré-aro de alumínio
Dados técnicos: Custo energético 31.539 MJ; Emissão de CO2 2.310 kg; Código LER 17 04 02; Massa do elemento 0.2774 kg; Volume 0.000185 m3
Resíduos:
- embalagem: re170203 Plástico. (componente de resíduo); rendimento 0.005 kg; Código LER 17 02 03; Massa do elemento 1 kg; Volume 0.001667 m3

**mt25pfb010m** m² Caixilharia sem persiana de alumínio lacado cor branca para envidraçados de montras
Dados técnicos: Custo energético 1185.564 MJ; Emissão de CO2 83.379 kg
Resíduos:
- embalagem: re150101 Embalagens de papel e cartão. (componente de resíduo); rendimento 0.115 kg; Código LER 15 01 01; Massa do elemento 1 kg; Volume 0.001333 m3
- embalagem: re170201 Madeira. (componente de resíduo); rendimento 0.063 kg; Código LER 17 02 01; Massa do elemento 1 kg; Volume 0.000909 m3
- embalagem: re170203 Plástico; rendimento 0.08 kg
- embalagem: re170604 Materiais de isolamento não abrangidos em 17 06 01 e 17 06 03. (componente de resíduo); rendimento 0.016 kg; Código LER 17 06 04; Massa do elemento 1 kg; Volume 0.001667 m3

**mt22www050a** Ud Cartucho de 300 ml de silicone neutro oxímico
Dados técnicos: Custo energético 61.288 MJ; Emissão de CO2 2.605 kg; Código LER 17 09 04; Massa do elemento 0.3 kg; Volume 0.0002 m3
Resíduos:
- embalagem: re170203 Plástico; rendimento 0.1 kg
