# Janela para telhado "VELUX"

- Propriedade do ficheiro: CYPE Ingenieros S.A.
- Formato: FIEBDC-3/2016
- Programa: Gerador de preços para construção civil. CYPE Ingenieros, S.A.
- Data: 26/10/2024
- Âmbito geográfico: Angola
- Moeda: AOA
- Custos indirectos: 3 %
- IVA: 18 %

## L Vãos

### LC Caixilharias

#### LCN Janelas para telhados

**LCN012** Ud Janela para telhado "VELUX".
Janela de cobertura, modelo GGL CK01 2070 "VELUX", com abertura giratória de accionamento manual através de barra de manobra, de 55x70 cm, executada em madeira lamelada de pinho nórdico com tratamento fungicida, acabamento pintado, cor branca, com tinta acrílica em base aquosa resistente aos raios UV, com vidro duplo Laminado (70) (vidro interior laminado de 3+3 mm com película de baixa emissividade térmica, câmara de ar preenchida com gás árgon de 15 mm, vidro exterior temperado de 4 mm com película de baixa emissividade térmica e separador de aço inoxidável), em telhado de perfil ondulado de telha, fibrocimento ou materiais similares, com pendentes de 15° a 90°, com aro de estanquidade de alumínio, modelo EDW CK01 0000.
Inclui: Marcação. Disposição, aprumo e nivelamento do aro. Aparafusamento dos elementos de fixação do aro. Vedação de juntas perimetrais. Colocação de guarnições. Colocação de acessórios.
Critério de medição de projecto: Número de unidades previstas, segundo documentação gráfica de Projecto.
Critério de medição de obra: Medir-se-á o número de unidades realmente executadas segundo especificações de Projecto.

| Código | Un | Descrição | Rendimento | Preço | Importância |
|---|---|---|---|---|---|
| mt22vtg012aab | Ud | Janela de cobertura, modelo GGL CK01 2070 "VELUX", com abertura giratória de accionamento manual através de barra de manobra, de 55x70 cm, executada em madeira lamelada de pinho nórdico com tratamento fungicida, acabamento pintado, cor branca, com tinta acrílica em base aquosa resistente aos raios UV, com vidro duplo Laminado (70) (vidro interior laminado de 3+3 mm com película de baixa emissividade térmica, câmara de ar preenchida com gás árgon de 15 mm, vidro exterior temperado de 4 mm com película de baixa emissividade térmica e separador de aço inoxidável), aleta de ventilação com filtro de ar, aro e folha com dupla junta hermética e dobradiça de fricção de aço cromado. (material) | 1 | 400283.83 | 400283.830 |
| mt22vtw005cba | Ud | Aro de estanquidade de alumínio para janela de cobertura, modelo EDW CK01 0000 "VELUX", de 55x70 cm, cor cinzento, para telhado de perfil ondulado de telha, fibrocimento ou materiais similares com pendente superior a 15°, pré-aro isolante BDX 0000 e lâmina impermeável perimetral BFX 1000. (material) | 1 | 151959.6 | 151959.600 |
| mo011 | h | Oficial de 1ª montador. (mão de obra) | 1.358 | 1084.69 | 1473.009 |
| mo080 | h | Ajudante de montador. (mão de obra) | 0.679 | 620.64 | 421.415 |
| % | % | Custos directos complementares | 2 % | 554137.854 | 11082.757 |
|  |  | Custos directos |  |  | 565220.611 |

Resíduos:
- colocação: mt22vtw005cba; factor de resíduo 0.024

## Recursos

**mt22vtg012aab** Ud Janela de cobertura
Dados técnicos: Custo energético 510.131 MJ; Emissão de CO2 -6.403 kg
Resíduos:
- embalagem: re170203 Plástico. (componente de resíduo); rendimento 0.114 kg; Código LER 17 02 03; Massa do elemento 1 kg; Volume 0.001667 m3
- embalagem: re170604 Materiais de isolamento não abrangidos em 17 06 01 e 17 06 03. (componente de resíduo); rendimento 0.025 kg; Código LER 17 06 04; Massa do elemento 1 kg; Volume 0.001667 m3

**mt22vtw005cba** Ud Aro de estanquidade de alumínio para janela de cobertura
Dados técnicos: Custo energético 12.866 MJ; Emissão de CO2 0.928 kg; Código LER 17 04 02; Massa do elemento 0.108 kg; Volume 0.000072 m3
Resíduos:
- embalagem: re170203 Plástico; rendimento 0.008 kg
