# Batente de protecção para camião, de borracha

- Propriedade do ficheiro: CYPE Ingenieros S.A.
- Formato: FIEBDC-3/2016
- Programa: Gerador de preços para construção civil. CYPE Ingenieros, S.A.
- Data: 17/04/2024
- Âmbito geográfico: Angola
- Moeda: AOA
- Custos indirectos: 3 %
- IVA: 18 %

## L Vãos

### LM Equipamento para cais de carga e descarga

#### LMC Acessórios

**LMC020** Ud Batente de protecção para camião, de borracha.
Batente de protecção para camião, de borracha, de 350x250x100 mm, com 2 orifícios de fixação e barra metálica de ancoragem, fixado através de ancoragem química com varão roscado.
Inclui: Marcação. Colocação e fixação do batente de protecção para camião.
Critério de medição de projecto: Número de unidades previstas, segundo documentação gráfica de Projecto.
Critério de medição de obra: Medir-se-á o número de unidades realmente executadas segundo especificações de Projecto.

| Código | Un | Descrição | Rendimento | Preço | Importância |
|---|---|---|---|---|---|
| mt26amc040a | Ud | Batente de protecção para camião, de borracha, de 350x250x100 mm, com 2 orifícios de fixação e barra metálica de ancoragem, para o amortecimento dos choques dos veículos com o cais de carga. (material) | 1 | 164854.49 | 164854.490 |
| mt26aaq010d | Ud | Ancoragem química composta por resina e varão roscado de aço inoxidável A4-70, segundo NP EN ISO 3506-1; com porca e anilha, de 8 mm de diâmetro. (material) | 2 | 4696.57 | 9393.140 |
| mo011 | h | Oficial de 1ª montador. (mão de obra) | 0.301 | 1057.3 | 318.247 |
| mo080 | h | Ajudante de montador. (mão de obra) | 0.301 | 604.97 | 182.096 |
| % | % | Custos directos complementares | 2 % | 174747.973 | 3494.959 |
|  |  | Custos directos |  |  | 178242.932 |

Resíduos:
- colocação: mt26aaq010d; factor de resíduo 0.00252857

## Recursos

**mt26aaq010d** Ud Ancoragem química composta por resina e varão roscado de aço inoxidável A4-70
Dados técnicos: Custo energético 4.570 MJ; Emissão de CO2 0.394 kg; Código LER 17 09 04; Massa do elemento 0.07 kg; Volume 0.000047 m3
Resíduos:
- embalagem: re150101 Embalagens de papel e cartão. (componente de resíduo); rendimento 0.002 kg; Código LER 15 01 01; Massa do elemento 1 kg; Volume 0.001333 m3
- embalagem: re170203 Plástico. (componente de resíduo); rendimento 0.002 kg; Código LER 17 02 03; Massa do elemento 1 kg; Volume 0.001667 m3
