# Poste de demarcação

- Propriedade do ficheiro: CYPE Ingenieros S.A.
- Formato: FIEBDC-3/2016
- Programa: Gerador de preços para construção civil. CYPE Ingenieros, S.A.
- Data: 17/04/2024
- Âmbito geográfico: Angola
- Moeda: AOA
- Custos indirectos: 3 %
- IVA: 18 %

## L Vãos

### LM Equipamento para cais de carga e descarga

#### LMC Acessórios

**LMC030** Ud Poste de demarcação.
Poste de demarcação circular, de compósito, de 100 mm de diâmetro e de 430 mm de comprimento, de cor amarelo, fixado através de ancoragem mecânica por aparafusamento.
Inclui: Marcação. Colocação e fixação do poste de demarcação.
Critério de medição de projecto: Número de unidades previstas, segundo documentação gráfica de Projecto.
Critério de medição de obra: Medir-se-á o número de unidades realmente executadas segundo especificações de Projecto.

| Código | Un | Descrição | Rendimento | Preço | Importância |
|---|---|---|---|---|---|
| mt26amc060f | Ud | Poste de demarcação circular, de compósito, de 100 mm de diâmetro e de 430 mm de comprimento, de cor amarelo, para delimitação de espaços e protecção dos diferentes elementos localizados no cais de carga e descarga face a choques de veículos. (material) | 1 | 128184.57 | 128184.570 |
| mt26aaa035a | Ud | Ancoragem mecânica tipo parafuso de cabeça escareada com estrela interior de seis pontas para chave Torx, de aço galvanizado. (material) | 2 | 1486.25 | 2972.500 |
| mo011 | h | Oficial de 1ª montador. (mão de obra) | 0.301 | 1057.3 | 318.247 |
| mo080 | h | Ajudante de montador. (mão de obra) | 0.301 | 604.97 | 182.096 |
| % | % | Custos directos complementares | 2 % | 131657.413 | 2633.148 |
|  |  | Custos directos |  |  | 134290.561 |

Resíduos:
- colocação: mt26aaa035a; factor de resíduo 0.0187931

## Recursos

**mt26aaa035a** Ud Ancoragem mecânica tipo parafuso de cabeça escareada com estrela interior de seis pontas para chave Torx
Dados técnicos: Custo energético 3.150 MJ; Emissão de CO2 0.194 kg; Código LER 17 04 05; Massa do elemento 0.029 kg; Volume 0.000014 m3
Resíduos:
- embalagem: re170203 Plástico. (componente de resíduo); rendimento 0.025 kg; Código LER 17 02 03; Massa do elemento 1 kg; Volume 0.001667 m3
