# Poste de demarcação

- Propriedade do ficheiro: CYPE Ingenieros S.A.
- Formato: FIEBDC-3/2016
- Programa: Gerador de preços para construção civil. CYPE Ingenieros, S.A.
- Data: 17/04/2024
- Âmbito geográfico: Angola
- Moeda: AOA
- Custos indirectos: 3 %
- IVA: 18 %

## L Vãos

### LM Equipamento para cais de carga e descarga

#### LMC Acessórios

**LMC030** Ud Poste de demarcação.
Poste de demarcação circular, de compósito, de 100 mm de diâmetro e de 530 mm de comprimento, de cor amarelo, fixado através de ancoragem mecânica de expansão.
Inclui: Marcação. Colocação e fixação do poste de demarcação.
Critério de medição de projecto: Número de unidades previstas, segundo documentação gráfica de Projecto.
Critério de medição de obra: Medir-se-á o número de unidades realmente executadas segundo especificações de Projecto.

| Código | Un | Descrição | Rendimento | Preço | Importância |
|---|---|---|---|---|---|
| mt26amc060g | Ud | Poste de demarcação circular, de compósito, de 100 mm de diâmetro e de 530 mm de comprimento, de cor amarelo, para delimitação de espaços e protecção dos diferentes elementos localizados no cais de carga e descarga face a choques de veículos. (material) | 1 | 140335.55 | 140335.550 |
| mt26aaa023b | Ud | Ancoragem mecânica com bucha de expansão de aço inoxidável AISI 316, porca e anilha. (material) | 2 | 5838.02 | 11676.040 |
| mo011 | h | Oficial de 1ª montador. (mão de obra) | 0.301 | 1057.3 | 318.247 |
| mo080 | h | Ajudante de montador. (mão de obra) | 0.301 | 604.97 | 182.096 |
| % | % | Custos directos complementares | 2 % | 152511.933 | 3050.239 |
|  |  | Custos directos |  |  | 155562.172 |

## Recursos

**mt26aaa023b** Ud Ancoragem mecânica com bucha de expansão de aço inoxidável AISI 316, porca e anilha
Dados técnicos: Custo energético 3.908 MJ; Emissão de CO2 0.567 kg; Código LER 17 04 05; Massa do elemento 0.08 kg; Volume 0.000038 m3
Resíduos:
- embalagem: re150101 Embalagens de papel e cartão. (componente de resíduo); rendimento 0.002 kg; Código LER 15 01 01; Massa do elemento 1 kg; Volume 0.001333 m3
- embalagem: re170203 Plástico. (componente de resíduo); rendimento 0.001 kg; Código LER 17 02 03; Massa do elemento 1 kg; Volume 0.001667 m3
