# Porta de inspecção para instalações, de alumínio

- Propriedade do ficheiro: CYPE Ingenieros S.A.
- Formato: FIEBDC-3/2016
- Programa: Gerador de preços para construção civil. CYPE Ingenieros, S.A.
- Data: 17/04/2024
- Âmbito geográfico: Angola
- Moeda: AOA
- Custos indirectos: 3 %
- IVA: 18 %

## L Vãos

### LR Portas de inspecção para instalações

#### LRL De alumínio

**LRL010** m² Porta de inspecção para instalações, de alumínio.
Porta de inspecção para instalações, de três ou mais folhas, de alumínio lacado cor, formada por chapa opaca de 1,5 mm de espessura nas folhas e perfis extrudidos de 40x40 cm de secção no aro, com marca de qualidade QUALICOAT. Inclusive ferragens de pendurar e de fecho, parafusos de aço inoxidável, ganchos de fixação, fechadura triangular, grelhas de ventilação e silicone neutro para a vedação das juntas perimetrais.
Inclui: Marcação de pontos de fixação e aprumo do aro. Fixação do aro ao paramento. Vedação de juntas. Colocação da porta de inspecção. Colocação de ferragens de fecho e acessórios.
Critério de medição de projecto: Superfície da abertura a fechar, medida segundo documentação gráfica de Projecto.
Critério de medição de obra: Medir-se-á, com as dimensões da abertura, a superfície realmente executada segundo especificações de Projecto.

| Código | Un | Descrição | Rendimento | Preço | Importância |
|---|---|---|---|---|---|
| mt25pfb011p | m² | Porta de inspecção para instalações, de três ou mais folhas, de alumínio lacado cor, formada por chapa opaca de 1,5 mm de espessura nas folhas e perfis extrudidos de 40x40 cm de secção no aro, com marca de qualidade QUALICOAT, inclusive ferragens de pendurar e de fecho, parafusos de aço inoxidável, ganchos de fixação, fechadura triangular, grelhas de ventilação e silicone neutro para a vedação das juntas perimetrais. (material) | 1 | 102551.8 | 102551.800 |
| mt22www050b | Ud | Cartucho de 300 ml de silicone neutro oxímico, de elasticidade permanente e cura rápida, cor cinzento, intervalo de temperatura de trabalho de -60 a 150°C, com resistência aos raios UV, dureza Shore A aproximada de 22, segundo EN ISO 868 e alongamento na rotura >= 800%, segundo EN ISO 8339. (material) | 0.16 | 5624 | 899.840 |
| mo020 | h | Oficial de 1ª construção. (mão de obra) | 0.266 | 1028.94 | 273.698 |
| mo077 | h | Ajudante de construção. (mão de obra) | 0.266 | 604.97 | 160.922 |
| % | % | Custos directos complementares | 2 % | 103886.260 | 2077.725 |
|  |  | Custos directos |  |  | 105963.985 |

Resíduos:
- colocação: mt22www050b; factor de resíduo 0.06

## Recursos

**mt25pfb011p** m² Porta de inspecção para instalações
Dados técnicos: Custo energético 2397.117 MJ; Emissão de CO2 169.443 kg
Resíduos:
- embalagem: re150101 Embalagens de papel e cartão. (componente de resíduo); rendimento 0.11 kg; Código LER 15 01 01; Massa do elemento 1 kg; Volume 0.001333 m3
- embalagem: re170201 Madeira. (componente de resíduo); rendimento 0.062 kg; Código LER 17 02 01; Massa do elemento 1 kg; Volume 0.000909 m3
- embalagem: re170203 Plástico. (componente de resíduo); rendimento 0.075 kg; Código LER 17 02 03; Massa do elemento 1 kg; Volume 0.001667 m3
- embalagem: re170604 Materiais de isolamento não abrangidos em 17 06 01 e 17 06 03. (componente de resíduo); rendimento 0.015 kg; Código LER 17 06 04; Massa do elemento 1 kg; Volume 0.001667 m3

**mt22www050b** Ud Cartucho de 300 ml de silicone neutro oxímico
Dados técnicos: Custo energético 72.640 MJ; Emissão de CO2 3.072 kg; Código LER 17 09 04; Massa do elemento 0.366 kg; Volume 0.000244 m3
Resíduos:
- embalagem: re170203 Plástico; rendimento 0.1 kg
