# Persiana de réguas

- Propriedade do ficheiro: CYPE Ingenieros S.A.
- Formato: FIEBDC-3/2016
- Programa: Gerador de preços para construção civil. CYPE Ingenieros, S.A.
- Data: 26/10/2024
- Âmbito geográfico: Angola
- Moeda: AOA
- Custos indirectos: 3 %
- IVA: 18 %

## L Vãos

### LS Protecções solares

#### LSP Persianas enroláveis

**LSP010** m² Persiana de réguas.
Persiana enrolável de réguas de alumínio injectado de 44 mm de altura, cor a escolher, equipada com eixo, discos, cápsulas e todos os seus acessórios, com accionamento manual através de cardan con manivela, em caixa de estore já realizada.
Inclui: Introdução da persiana pelos perfis guia em todo o comprimento dos mesmos. Encaixe do eixo do rolo nos suportes dispostos na caixa de estore. Enrolamento da persiana.
Critério de medição de projecto: Superfície da abertura a fechar, medida segundo documentação gráfica de Projecto.
Critério de medição de obra: Medir-se-á, com as dimensões da abertura, a superfície realmente executada segundo especificações de Projecto.

| Código | Un | Descrição | Rendimento | Preço | Importância |
|---|---|---|---|---|---|
| mt25per010e | m² | Persiana de réguas de alumínio injectado, de 44 mm de altura, cor a escolher, equipada com eixo, discos, cápsulas e todos os seus acessórios, segundo EN 13659. (material) | 1.05 | 60042.58 | 63044.709 |
| mt24per005b | Ud | Kit de manivela e cardan, com acessórios e mecanismos para accionamento manual de persiana enrolável. (material) | 1 | 98835.51 | 98835.510 |
| mo011 | h | Oficial de 1ª montador. (mão de obra) | 0.197 | 1084.69 | 213.684 |
| mo080 | h | Ajudante de montador. (mão de obra) | 0.197 | 620.64 | 122.266 |
| % | % | Custos directos complementares | 2 % | 162216.169 | 3244.323 |
|  |  | Custos directos |  |  | 165460.492 |

## Recursos

**mt25per010e** m² Persiana de réguas de alumínio injectado
Dados técnicos: Custo energético 187.986 MJ; Emissão de CO2 16.930 kg
Resíduos:
- embalagem: re170203 Plástico. (componente de resíduo); rendimento 0.065 kg; Código LER 17 02 03; Massa do elemento 1 kg; Volume 0.001667 m3
- embalagem: re170604 Materiais de isolamento não abrangidos em 17 06 01 e 17 06 03. (componente de resíduo); rendimento 0.013 kg; Código LER 17 06 04; Massa do elemento 1 kg; Volume 0.001667 m3
