# Persiana com caixa (monobloco)

- Propriedade do ficheiro: CYPE Ingenieros S.A.
- Formato: FIEBDC-3/2016
- Programa: Gerador de preços para construção civil. CYPE Ingenieros, S.A.
- Data: 26/10/2024
- Âmbito geográfico: Angola
- Moeda: AOA
- Custos indirectos: 3 %
- IVA: 18 %

## L Vãos

### LS Protecções solares

#### LSP Persianas enroláveis

**LSP030** Ud Persiana com caixa (monobloco).
Persiana de réguas de alumínio perfilado, de 45 mm de altura, acabamento branco, equipada com eixo de 60 mm de diâmetro, discos, cápsulas, régua de remate e todos os seus acessórios, com caixa incorporada (monobloco), e topos, de fácil extracção, de 155x165 mm, de PVC acabamento standard e guias de estore modelo de PVC, acabamento branco standard; estanquidade à água classe E3000, segundo EN 12208; resistência à carga do vento classe CE3000, segundo EN 12210; transmissão térmica 1,2 W/(m²°C); permeabilidade ao ar classe 3, segundo EN 12207; colocada na oficina emcima da caixilharia de 1200x1200 mm; accionamento manual com fita e recolhedor.
Inclui: Montagem do sistema de accionamento.
Critério de medição de projecto: Número de unidades previstas, segundo documentação gráfica de Projecto.
Critério de medição de obra: Medir-se-á o número de unidades realmente executadas segundo especificações de Projecto.

| Código | Un | Descrição | Rendimento | Preço | Importância |
|---|---|---|---|---|---|
| mt25pax040idgf | m² | Persiana de réguas de alumínio perfilado, de 45 mm de altura, acabamento branco, equipada com eixo de 60 mm de diâmetro, discos, cápsulas, régua de remate e todos os seus acessórios, com caixa incorporada (monobloco), e topos, de fácil extracção, de 155x165 mm, de PVC acabamento standard e guias de estore modelo de PVC, acabamento branco standard; estanquidade à água classe E3000, segundo EN 12208; resistência à carga do vento classe CE3000, segundo EN 12210; transmissão térmica 1,2 W/(m²°C). Segundo EN 13659. (material) | 1.626 | 88099.51 | 143249.803 |
| mt25pax100a | Ud | Kit para accionamento manual de persiana, com fita de cor branca e recolhedor. (material) | 1 | 6177.22 | 6177.220 |
| mo011 | h | Oficial de 1ª montador. (mão de obra) | 0.355 | 1084.69 | 385.065 |
| mo080 | h | Ajudante de montador. (mão de obra) | 0.355 | 620.64 | 220.327 |
| % | % | Custos directos complementares | 2 % | 150032.415 | 3000.648 |
|  |  | Custos directos |  |  | 153033.063 |

## Recursos

**mt25pax040idgf** m² Persiana de réguas de alumínio perfilado
Dados técnicos: Custo energético 57.366 MJ; Emissão de CO2 4.960 kg
Resíduos:
- embalagem: re170203 Plástico. (componente de resíduo); rendimento 0.065 kg; Código LER 17 02 03; Massa do elemento 1 kg; Volume 0.001667 m3
- embalagem: re170604 Materiais de isolamento não abrangidos em 17 06 01 e 17 06 03. (componente de resíduo); rendimento 0.013 kg; Código LER 17 06 04; Massa do elemento 1 kg; Volume 0.001667 m3
