# Portada de PVC

- Propriedade do ficheiro: CYPE Ingenieros S.A.
- Formato: FIEBDC-3/2016
- Programa: Gerador de preços para construção civil. CYPE Ingenieros, S.A.
- Data: 26/10/2024
- Âmbito geográfico: Angola
- Moeda: AOA
- Custos indirectos: 3 %
- IVA: 18 %

## L Vãos

### LS Protecções solares

#### LSV Portadas

**LSV010** Ud Portada de PVC.
Portada exterior de PVC, tipo veneziana, uma folha de batente, de lâminas fixas, 300x600 mm, acabamento branco standard. Colocação exterior em janela.
Inclui: Colocação e fixação do aro. Colocação e fixação dos elementos de pendurar. Colocação da folha.
Critério de medição de projecto: Número de unidades previstas, segundo documentação gráfica de Projecto.
Critério de medição de obra: Medir-se-á o número de unidades realmente executadas segundo especificações de Projecto.

| Código | Un | Descrição | Rendimento | Preço | Importância |
|---|---|---|---|---|---|
| mt24dbc010aa | Ud | Portada exterior de PVC, tipo veneziana, uma folha de batente, de lâminas fixas, 300x600 mm, acabamento branco standard; com ferragens de pendurar e de abertura, parafusos de aço inoxidável e elementos de estanquidade. (material) | 1 | 117823.82 | 117823.820 |
| mt15sja100 | Ud | Cartucho de pasta de silicone neutro. (material) | 0.063 | 3866.94 | 243.617 |
| mo018 | h | Oficial de 1ª serralheiro. (mão de obra) | 1.512 | 1069.43 | 1616.978 |
| mo059 | h | Ajudante de serralheiro. (mão de obra) | 0.756 | 621.82 | 470.096 |
| % | % | Custos directos complementares | 2 % | 120154.511 | 2403.090 |
|  |  | Custos directos |  |  | 122557.601 |

Resíduos:
- colocação: mt15sja100 Cartucho de pasta de silicone neutro; factor de resíduo 0.06

## Recursos

**mt24dbc010aa** Ud Portada exterior de PVC
Dados técnicos: Custo energético 144.602 MJ; Emissão de CO2 14.505 kg
Resíduos:
- embalagem: re170203 Plástico. (componente de resíduo); rendimento 0.104 kg; Código LER 17 02 03; Massa do elemento 1 kg; Volume 0.001667 m3
- embalagem: re170604 Materiais de isolamento não abrangidos em 17 06 01 e 17 06 03. (componente de resíduo); rendimento 0.023 kg; Código LER 17 06 04; Massa do elemento 1 kg; Volume 0.001667 m3

**mt15sja100** Ud Cartucho de pasta de silicone neutro
Dados técnicos: Custo energético 87.088 MJ; Emissão de CO2 3.667 kg; Código LER 17 09 04; Massa do elemento 0.45 kg; Volume 0.0003 m3
Resíduos:
- embalagem: re170203 Plástico; rendimento 0.1 kg
