# Gelosia de lâminas de madeira

- Propriedade do ficheiro: CYPE Ingenieros S.A.
- Formato: FIEBDC-3/2016
- Programa: Gerador de preços para construção civil. CYPE Ingenieros, S.A.
- Data: 26/10/2024
- Âmbito geográfico: Angola
- Moeda: AOA
- Custos indirectos: 3 %
- IVA: 18 %

## L Vãos

### LS Protecções solares

#### LSZ Gelosias

**LSZ020** m² Gelosia de lâminas de madeira.
Gelosia fixa de lâminas horizontais fixas de madeira de pinho de Flandres, de 60 mm de largura e 20 mm de espessura, com tratamento fungicida e acabamento lasurado para exterior, faceadas com o aro de alumínio extrudido de liga 6063 com tratamento térmico T5, de 45x45 mm de secção, lacado em cor a escolher e elementos para fixação das lâminas de aço inoxidável. Inclusive elementos de fixação para montagem ancoragem mecânica com buchas de nylon e parafusos de aço sobre superfície suporte de alvenaria.
Inclui: Marcação. Nivelamento. Resolução das uniões do aro aos paramentos. Montagem de elementos complementares.
Critério de medição de projecto: Superfície medida segundo documentação gráfica de Projecto, descontando as aberturas de superfície maior de 3 m².
Critério de medição de obra: Medir-se-á a superfície realmente executada segundo especificações de Projecto, descontando as aberturas de superfície maior de 3 m².

| Código | Un | Descrição | Rendimento | Preço | Importância |
|---|---|---|---|---|---|
| mt26aaa033a | Ud | Ancoragem mecânica com bucha de nylon e parafuso de aço galvanizado, de cabeça escareada. (material) | 4 | 358.28 | 1433.120 |
| mt22pce010a | m² | Gelosia fixa de lâminas horizontais fixas de madeira de pinho de Flandres, de 60 mm de largura e 20 mm de espessura, com tratamento fungicida e acabamento lasurado para exterior, faceadas com o aro de alumínio extrudido de liga 6063 com tratamento térmico T5, de 45x45 mm de secção, lacado em cor a escolher e elementos para fixação das lâminas de aço inoxidável. (material) | 1 | 265620.45 | 265620.450 |
| mo018 | h | Oficial de 1ª serralheiro. (mão de obra) | 0.514 | 1069.43 | 549.687 |
| mo059 | h | Ajudante de serralheiro. (mão de obra) | 0.514 | 621.82 | 319.615 |
| % | % | Custos directos complementares | 2 % | 267922.872 | 5358.457 |
|  |  | Custos directos |  |  | 273281.329 |

Resíduos:
- colocação: mt26aaa033a Ancoragem mecânica com bucha de nylon e parafuso de aço galvanizado, de cabeça escareada; factor de resíduo 0.00430435

## Recursos

**mt26aaa033a** Ud Ancoragem mecânica com bucha de nylon e parafuso de aço galvanizado, de cabeça escareada
Dados técnicos: Custo energético 1.599 MJ; Emissão de CO2 0.133 kg; Código LER 17 04 05; Massa do elemento 0.046 kg; Volume 0.000022 m3
Resíduos:
- embalagem: re150101 Embalagens de papel e cartão. (componente de resíduo); rendimento 0.001 kg; Código LER 15 01 01; Massa do elemento 1 kg; Volume 0.001333 m3

**mt22pce010a** m² Gelosia fixa de lâminas horizontais fixas de madeira de pinho de Flandres
Dados técnicos: Custo energético 1098.146 MJ; Emissão de CO2 -0.191 kg
Resíduos:
- embalagem: re170203 Plástico. (componente de resíduo); rendimento 0.091 kg; Código LER 17 02 03; Massa do elemento 1 kg; Volume 0.001667 m3
- embalagem: re170604 Materiais de isolamento não abrangidos em 17 06 01 e 17 06 03. (componente de resíduo); rendimento 0.016 kg; Código LER 17 06 04; Massa do elemento 1 kg; Volume 0.001667 m3
