# Gelosia de lâminas de PVC

- Propriedade do ficheiro: CYPE Ingenieros S.A.
- Formato: FIEBDC-3/2016
- Programa: Gerador de preços para construção civil. CYPE Ingenieros, S.A.
- Data: 26/10/2024
- Âmbito geográfico: Angola
- Moeda: AOA
- Custos indirectos: 3 %
- IVA: 18 %

## L Vãos

### LS Protecções solares

#### LSZ Gelosias

**LSZ040** m² Gelosia de lâminas de PVC.
Gelosia fixa com lâminas fixas de PVC, colocada sobre cremalheiras fixas de perfis tipo Omega de aço galvanizado. Inclusive barras para fixação através de aparafusamento em alvenaria com buchas de nylon e parafusos de aço.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça escareada. (material) | 4 | 358.28 | 1433.120 |
| mt24pce010a | m² | Gelosia fixa de lâminas de PVC. (material) | 1 | 37112.73 | 37112.730 |
| mq06hor010 | h | Betoneira eléctrica com uma capacidade de amassadura de 160 l. (equipamento) | 0.006 | 932.73 | 5.596 |
| mo018 | h | Oficial de 1ª serralheiro. (mão de obra) | 0.514 | 1069.43 | 549.687 |
| mo059 | h | Ajudante de serralheiro. (mão de obra) | 0.514 | 621.82 | 319.615 |
| % | % | Custos directos complementares | 2 % | 39420.748 | 788.415 |
|  |  | Custos directos |  |  | 40209.163 |

Resíduos:
- colocação: mt26aaa033a Ancoragem mecânica com bucha de nylon e parafuso de aço galvanizado, de cabeça escareada; factor de resíduo 0.00430435

## Recursos

**mt26aaa033a** Ud Ancoragem mecânica com bucha de nylon e parafuso de aço galvanizado, de cabeça escareada
Dados técnicos: Custo energético 1.599 MJ; Emissão de CO2 0.133 kg; Código LER 17 04 05; Massa do elemento 0.046 kg; Volume 0.000022 m3
Resíduos:
- embalagem: re150101 Embalagens de papel e cartão. (componente de resíduo); rendimento 0.001 kg; Código LER 15 01 01; Massa do elemento 1 kg; Volume 0.001333 m3
