# Vidro simples

- Propriedade do ficheiro: CYPE Ingenieros S.A.
- Formato: FIEBDC-3/2016
- Programa: Gerador de preços para construção civil. CYPE Ingenieros, S.A.
- Data: 26/10/2024
- Âmbito geográfico: Angola
- Moeda: AOA
- Custos indirectos: 3 %
- IVA: 18 %

## L Vãos

### LV Vidros

#### LVP Simples

**LVP010** m² Vidro simples.
Vidro incolor, de 4 mm de espessura, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21vpi010a | m² | Vidro incolor, de 4 mm de espessura. Segundo NP EN 410 e NP EN 673. (material) | 1.006 | 16320.22 | 16418.141 |
| mt21vva010 | m | Vedação de juntas mediante aplicação com pistola de silicone sintético incolor. (material) | 3.5 | 1050.12 | 3675.420 |
| mt21vva021 | Ud | Material auxiliar para a colocação de vidros. (material) | 1 | 1556.66 | 1556.660 |
| mo055 | h | Oficial de 1ª vidraceiro. (mão de obra) | 0.297 | 1123.33 | 333.629 |
| mo110 | h | Ajudante de vidraceiro. (mão de obra) | 0.297 | 659.91 | 195.993 |
| % | % | Custos directos complementares | 2 % | 22179.843 | 443.597 |
|  |  | Custos directos |  |  | 22623.440 |

Resíduos:
- colocação: mt21vpi010a Vidro incolor, de 4 mm de espessura. Segundo NP EN 410 e NP EN 673; factor de resíduo 0.011
- colocação: mt21vva010 Vedação de juntas mediante aplicação com pistola de silicone sintético incolor; factor de resíduo 0.06

## Recursos

**mt21vpi010a** m² Vidro incolor, de 4 mm de espessura. Segundo NP EN 410 e NP EN 673
Dados técnicos: Custo energético 150.287 MJ; Emissão de CO2 11.230 kg; Código LER 17 02 02; Massa do elemento 10 kg; Volume 0.01 m3
Resíduos:
- embalagem: re170604 Materiais de isolamento não abrangidos em 17 06 01 e 17 06 03. (componente de resíduo); rendimento 0.013 kg; Código LER 17 06 04; Massa do elemento 1 kg; Volume 0.001667 m3

**mt21vva010** m Vedação de juntas mediante aplicação com pistola de silicone sintético incolor
Dados técnicos: Custo energético 43.000 MJ; Emissão de CO2 1.770 kg; Código LER 17 09 04; Massa do elemento 0.25 kg; Volume 0.000167 m3
