# Vidro temperado

- Propriedade do ficheiro: CYPE Ingenieros S.A.
- Formato: FIEBDC-3/2016
- Programa: Gerador de preços para construção civil. CYPE Ingenieros, S.A.
- Data: 26/10/2024
- Âmbito geográfico: Angola
- Moeda: AOA
- Custos indirectos: 3 %
- IVA: 18 %

## L Vãos

### LV Vidros

#### LVT Temperados

**LVT010** m² Vidro temperado.
Vidro de silicato sodo cálcico temperado, incolor, de 4 mm de espessura, classificação de prestações 1C3, segundo EN 12600, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21vtt010m | m² | Vidro de silicato sodo cálcico temperado, incolor, de 4 mm de espessura, classificação de prestações 1C3, segundo EN 12600. Segundo NP EN 12150-1. (material) | 1.006 | 30946.39 | 31132.068 |
| mt21vva015a | Ud | Cartucho de 310 ml de silicone neutro, incolor, dureza Shore A aproximada de 23, segundo EN ISO 868 e recuperação elástica >=80%, segundo EN ISO 7389. (material) | 0.29 | 7130.37 | 2067.807 |
| mt21vva021 | Ud | Material auxiliar para a colocação de vidros. (material) | 1.5 | 1556.66 | 2334.990 |
| mo055 | h | Oficial de 1ª vidraceiro. (mão de obra) | 1.037 | 1123.33 | 1164.893 |
| mo110 | h | Ajudante de vidraceiro. (mão de obra) | 1.037 | 659.91 | 684.327 |
| % | % | Custos directos complementares | 2 % | 37384.085 | 747.682 |
|  |  | Custos directos |  |  | 38131.767 |

Resíduos:
- colocação: mt21vtt010m; factor de resíduo 0.011
- colocação: mt21vva015a; factor de resíduo 0.06

## Recursos

**mt21vtt010m** m² Vidro de silicato sodo cálcico temperado
Dados técnicos: Custo energético 150.287 MJ; Emissão de CO2 11.230 kg; Código LER 17 02 02; Massa do elemento 10 kg; Volume 0.01 m3
Resíduos:
- embalagem: re170604 Materiais de isolamento não abrangidos em 17 06 01 e 17 06 03. (componente de resíduo); rendimento 0.013 kg; Código LER 17 06 04; Massa do elemento 1 kg; Volume 0.001667 m3

**mt21vva015a** Ud Cartucho de 310 ml de silicone neutro
Dados técnicos: Custo energético 87.088 MJ; Emissão de CO2 3.667 kg; Código LER 17 09 04; Massa do elemento 0.45 kg; Volume 0.0003 m3
Resíduos:
- embalagem: re170203 Plástico. (componente de resíduo); rendimento 0.1 kg; Código LER 17 02 03; Massa do elemento 1 kg; Volume 0.001667 m3
