# Reparação de caixilharia exterior

- Propriedade do ficheiro: CYPE Ingenieros S.A.
- Formato: FIEBDC-3/2016
- Programa: Gerador de preços para construção civil. CYPE Ingenieros, S.A.
- Data: 26/10/2024
- Âmbito geográfico: Angola
- Moeda: AOA
- Custos indirectos: 3 %
- IVA: 18 %

## L Vãos

### LZ Reparações

#### LZC Em caixilharia

**LZC010** m² Reparação de caixilharia exterior.
Reparação de caixilharia exterior de PVC "in situ", com um grau de deterioração mínimo, através da correcção de desenquadramentos e substituição de ferragens deterioradas. Incluindo reposição de revestimentos e pinturas dos paramentos situados em zonas adjacentes à intervenção.
Inclui: Correcção de desenquadramentos. Substituição das ferragens deterioradas.
Critério de medição de projecto: Superfície medida segundo documentação gráfica de Projecto, incluindo os pré-aros.
Critério de medição de obra: Medir-se-á a superfície realmente executada segundo especificações de Projecto.

| Código | Un | Descrição | Rendimento | Preço | Importância |
|---|---|---|---|---|---|
| mo018 | h | Oficial de 1ª serralheiro. (mão de obra) | 1.811 | 1069.43 | 1936.738 |
| mo059 | h | Ajudante de serralheiro. (mão de obra) | 1.811 | 621.82 | 1126.116 |
| % | % | Custos directos complementares | 2 % | 3062.854 | 61.257 |
|  |  | Custos directos |  |  | 3124.111 |
