# Isolamento térmico de testas de laje e pilares embebidos na espessura da fachada

- Propriedade do ficheiro: CYPE INGENIEROS, S.A.
- Formato: FIEBDC-3/2002
- Âmbito geográfico: Angola
- Moeda: AOA
- Custos indirectos: 3.00 %
- IVA: 18.00 %

**NAJ005** m² Isolamento térmico de testas de laje e pilares embebidos na espessura da fachada, formado por isolamento térmico reflectivo composto de núcleo isolante de espuma de polietileno, revestido com uma lâmina de alumínio numa face e provido de una malha de aderência na face oposta, cravado à estrutura descofrada.
Fornecimento e colocação de isolamento térmico de testas de laje e pilares embebidos na espessura da fachada, formado por isolamento térmico reflectivo composto de núcleo isolante de espuma de polietileno, revestido com uma lâmina de alumínio numa face e provido de una malha de aderência na face oposta, de 4 mm de espessura, com uma densidade nominal de 29,17 kg/m³, uma resistência térmica de 0,11 m²°C/W, uma emissividade térmica de 0,05 e uma condutibilidade térmica de 0,029 W/(m°C). Inclusive preparação da superfície suporte, cortes, pontas metálicas de cabeça chata para a fixação do isolante à estrutura previamente descofrada e fita adesiva para a vedação de juntas.
Inclui: Preparação e corte do isolamento. Fixação do isolante à estrutura. Vedação de juntas.
Critério de medição de projecto: Superfície medida segundo documentação gráfica de Projecto.
Critério de medição de obra: Medir-se-á a superfície realmente executada segundo especificações de Projecto.

| Código | Un | Descrição | Rendimento | Preço | Importância |
|---|---|---|---|---|---|
| mt16arg020a | m² | Isolamento térmico reflectivo composto de núcleo isolante de espuma de polietileno, revestido com uma lâmina de alumínio numa face e provido de una malha de aderência na face oposta, de 4 mm de espessura, com uma densidade nominal de 29,17 kg/m³, uma resistência térmica de 0,11 m²°C/W, uma emissividade térmica de 0,05 e uma condutibilidade térmica de 0,029 W/(m°C), fornecido em rolos de 0,60x2,00 m. (material) | 1.050 | 1748.15 | 1835.56 |
| mt08var070 | kg | Pontas metálicas de cabeça larga. (material) | 0.150 | 258.02 | 38.70 |
| mt16arg025 | m | Fita autocolante de polipropileno, revestida de alumínio, para vedação de juntas. (material) | 0.800 | 30.56 | 24.45 |
| mo054 | h | Oficial de 1ª montador de isolamentos. (mão de obra) | 0.205 | 600.29 | 123.06 |
| mo101 | h | Ajudante de montador de isolamentos. (mão de obra) | 0.205 | 336.74 | 69.03 |
| % | % | Custos directos complementares | 2 % | 2090.80 | 41.82 |
|  |  | Custos directos |  |  | 2132.62 |
