# Isolamento térmico horizontal de lajes térreas, com poliestireno extrudido

- Propriedade do ficheiro: CYPE Ingenieros S.A.
- Formato: FIEBDC-3/2016
- Programa: Gerador de preços para construção civil. CYPE Ingenieros, S.A.
- Data: 17/04/2024
- Âmbito geográfico: Angola
- Moeda: AOA
- Custos indirectos: 3 %
- IVA: 18 %

## N Isolamentos e impermeabilizações

### NA Isolamentos térmicos

#### NAK Lajes térreas

**NAK010** m² Isolamento térmico horizontal de lajes térreas, com poliestireno extrudido.
Isolamento térmico horizontal de lajes térreas, formado por painel rígido de poliestireno extrudido, de superfície lisa e bordo lateral a meia madeira, de 120 mm de espessura, resistência à compressão >= 500 kPa, resistência térmica 3,35 m²°C/W, condutibilidade térmica 0,036 W/(m°C), colocado topo a topo na base da laje térrea, simplesmente apoiado, coberto com filme de polietileno de 0,2 mm de espessura, preparado para receber uma laje térrea de betão. Inclusive fita autocolante para vedação de juntas.
Inclui: Limpeza e preparação da superfície suporte. Implantação e corte do isolamento. Colocação do isolamento sobre o terreno. Colocação do filme de polietileno. Vedação de juntas do filme de polietileno.
Critério de medição de projecto: Superfície medida segundo documentação gráfica de Projecto.
Critério de medição de obra: Medir-se-á a superfície realmente executada segundo especificações de Projecto.

| Código | Un | Descrição | Rendimento | Preço | Importância |
|---|---|---|---|---|---|
| mt16pxa010biq | m² | Painel rígido de poliestireno extrudido, segundo EN 13164, de superfície lisa e bordo lateral a meia madeira, de 120 mm de espessura, resistência à compressão >= 500 kPa, resistência térmica 3,35 m²°C/W, condutibilidade térmica 0,036 W/(m°C), Euroclasse E de reacção ao fogo segundo NP EN 13501-1, com código de designação XPS-EN 13164-T1-CS(10/Y)500-DS(70,90)-DLT(2)5-CC(2/1,5/50)175-WL(T)0,7-WD(V)3-FTCD1. (material) | 1.1 | 38071.39 | 41878.529 |
| mt16png010d | m² | Filme de polietileno de 0,2 mm de espessura e 184 g/m² de massa superficial. (material) | 1.1 | 487.49 | 536.239 |
| mt16aaa030 | m | Fita autocolante para vedação de juntas. (material) | 0.4 | 356.7 | 142.680 |
| mo054 | h | Oficial de 1ª montador de isolamentos. (mão de obra) | 0.215 | 1057.3 | 227.320 |
| mo101 | h | Ajudante de montador de isolamentos. (mão de obra) | 0.215 | 604.97 | 130.069 |
| % | % | Custos directos complementares | 2 % | 42914.837 | 858.297 |
|  |  | Custos directos |  |  | 43773.134 |

Resíduos:
- colocação: mt16pxa010biq; factor de resíduo 0.024
- colocação: mt16png010d Filme de polietileno de 0,2 mm de espessura e 184 g/m² de massa superficial; factor de resíduo 0.06
- colocação: mt16aaa030 Fita autocolante para vedação de juntas; factor de resíduo 0.07

## Recursos

**mt16pxa010biq** m² Painel rígido de poliestireno extrudido
Dados técnicos: Custo energético 424.494 MJ; Emissão de CO2 13.460 kg; Código LER 17 06 04; Massa do elemento 4.8 kg; Volume 0.008 m3
Resíduos:
- embalagem: re170203 Plástico. (componente de resíduo); rendimento 0.034 kg; Código LER 17 02 03; Massa do elemento 1 kg; Volume 0.001667 m3

**mt16png010d** m² Filme de polietileno de 0,2 mm de espessura e 184 g/m² de massa superficial
Dados técnicos: Custo energético 27.540 MJ; Emissão de CO2 1.010 kg; Código LER 17 06 04; Massa do elemento 0.184 kg; Volume 0.000307 m3
Resíduos:
- embalagem: re170203 Plástico; rendimento 0.024 kg

**mt16aaa030** m Fita autocolante para vedação de juntas
Dados técnicos: Custo energético 0.339 MJ; Emissão de CO2 0.017 kg; Código LER 17 06 04; Massa do elemento 0.0025 kg; Volume 0.000004 m3
Resíduos:
- embalagem: re170203 Plástico; rendimento 0.001 kg
