# Pastilha anti-vibração, de borracha

- Propriedade do ficheiro: CYPE Ingenieros S.A.
- Formato: FIEBDC-3/2016
- Programa: Gerador de preços para construção civil. CYPE Ingenieros, S.A.
- Data: 17/04/2024
- Âmbito geográfico: Angola
- Moeda: AOA
- Custos indirectos: 3 %
- IVA: 18 %

## N Isolamentos e impermeabilizações

### NC Amortecimento de vibrações

#### NCA Amortecedores e elementos anti-vibração

**NCA010** Ud Pastilha anti-vibração, de borracha.
Pastilha anti-vibração de borracha, de 80x80x35 mm e 600 kg de carga máxima.
Inclui: Marcação. Colocação da pastilha anti-vibração.
Critério de medição de projecto: Número de unidades previstas, segundo documentação gráfica de Projecto.
Critério de medição de obra: Medir-se-á o número de unidades realmente executadas segundo especificações de Projecto.

| Código | Un | Descrição | Rendimento | Preço | Importância |
|---|---|---|---|---|---|
| mt16avg010I | Ud | Pastilha anti-vibração de borracha, de 80x80x35 mm e 600 kg de carga máxima. (material) | 1 | 3329.22 | 3329.220 |
| mo054 | h | Oficial de 1ª montador de isolamentos. (mão de obra) | 0.143 | 1057.3 | 151.194 |
| mo101 | h | Ajudante de montador de isolamentos. (mão de obra) | 0.143 | 604.97 | 86.511 |
| % | % | Custos directos complementares | 2 % | 3566.925 | 71.339 |
|  |  | Custos directos |  |  | 3638.264 |

## Recursos

**mt16avg010I** Ud Pastilha anti-vibração de borracha, de 80x80x35 mm e 600 kg de carga máxima
Dados técnicos: Custo energético 19.233 MJ; Emissão de CO2 0.849 kg
Resíduos:
- embalagem: re150101 Embalagens de papel e cartão. (componente de resíduo); rendimento 0.01 kg; Código LER 15 01 01; Massa do elemento 1 kg; Volume 0.001333 m3
- embalagem: re170203 Plástico. (componente de resíduo); rendimento 0.006 kg; Código LER 17 02 03; Massa do elemento 1 kg; Volume 0.001667 m3
