# Base flutuante anti-vibração, de betão armado, para apoio de maquinaria

- Propriedade do ficheiro: CYPE Ingenieros S.A.
- Formato: FIEBDC-3/2016
- Programa: Gerador de preços para construção civil. CYPE Ingenieros, S.A.
- Data: 17/04/2024
- Âmbito geográfico: Angola
- Moeda: AOA
- Custos indirectos: 3 %
- IVA: 18 %

## N Isolamentos e impermeabilizações

### NC Amortecimento de vibrações

#### NCB Bases flutuantes anti-vibração

**NCB010** Ud Base flutuante anti-vibração, de betão armado, para apoio de maquinaria.
Base contínua flutuante anti-vibração, de betão armado, para apoio de maquinaria, de 150x100x16 cm, composta de betão C25/30 (XC1(P); D12; S3; Cl 0,4) fabricado em central, e betonagem com grua, malha electrossoldada AR42 100x300 mm de aço A500 EL, sobre uma lâmina de espuma de polietileno de alta densidade, de 3 mm de espessura, apoiada sobre painéis anti-vibração de fibra de vidro moldada com ligante sintético, de 50 mm de espessura. Incluindo camada separadora de filme de polietileno de 0,05 mm de espessura e cofragem perimetral de tijolo cerâmico furado.
Inclui: Marcação e traçado da base. Colocação do filme de polietileno. Colocação e fixação da cofragem perimetral. Colocação do painel anti-vibração. Colocação do isolamento sonoro. Colocação das armaduras com separadores homologados. Betonagem e compactação do betão. Nivelamento da camada de compressão. Cura do betão.
Critério de medição de projecto: Número de unidades previstas, segundo documentação gráfica de Projecto.
Critério de medição de obra: Medir-se-á o número de unidades realmente executadas segundo especificações de Projecto.

| Código | Un | Descrição | Rendimento | Preço | Importância |
|---|---|---|---|---|---|
| mt16png010a | m² | Filme de polietileno de 0,05 mm de espessura e 46 g/m² de massa superficial. (material) | 1.575 | 202.13 | 318.355 |
| mt04lvc010h | Ud | Tijolo cerâmico furado duplo, para revestir, 33x16x9 cm, para utilização em alvenaria protegida (peça P), densidade 810 kg/m³, segundo NP EN 771-1. (material) | 14.706 | 86.82 | 1276.775 |
| mt08aaa010a | m³ | Água. (material) | 0.004 | 279.7 | 1.119 |
| mt09mif010ca | t | Argamassa industrial para alvenaria, de cimento, cor cinzento, categoria M-5 (resistência à compressão 5 N/mm²), fornecida em sacos, segundo EN 998-2. (material) | 0.012 | 9971.96 | 119.664 |
| mt16pnc020a | m² | Lâmina de espuma de polietileno de alta densidade de 3 mm de espessura; proporcionando uma redução do nível global de pressão sonora a sons de percussão de 16 dB. (material) | 1.575 | 622.8 | 980.910 |
| mt16pnc010a | m | Fita viscoelástica autocolante, com auto-protecção de alumínio, de 50 mm de largura e de 1,5 mm de espessura, para vedação de juntas. (material) | 0.158 | 945.73 | 149.425 |
| mt16avg070a | Ud | Painel anti-vibração de fibra de vidro moldada com ligante sintético, de 1150x550x50 mm e 2000 kg/cm² de carga máxima à compressão. (material) | 2.609 | 14532.04 | 37914.092 |
| mt07ame020ddc | m² | Malha electrossoldada AR42 100x300 mm, com arames longitudinais de 4,2 mm de diâmetro e arames transversais de 4,2 mm de diâmetro, aço A500 EL. (material) | 1.65 | 541.85 | 894.053 |
| mt10haf020fgngc | m³ | Betão C25/30 (XC1(P); D12; S3; Cl 0,4), fabricado em central, segundo NP EN 206. (material) | 0.264 | 26427.04 | 6976.739 |
| mo042 | h | Oficial de 1ª estruturista. (mão de obra) | 0.433 | 1070.79 | 463.652 |
| mo089 | h | Ajudante de estruturista. (mão de obra) | 0.433 | 629.14 | 272.418 |
| mo020 | h | Oficial de 1ª construção. (mão de obra) | 0.488 | 1028.94 | 502.123 |
| mo113 | h | Operário não qualificado construção. (mão de obra) | 0.244 | 581.64 | 141.920 |
| mo054 | h | Oficial de 1ª montador de isolamentos. (mão de obra) | 0.399 | 1057.3 | 421.863 |
| mo101 | h | Ajudante de montador de isolamentos. (mão de obra) | 0.2 | 604.97 | 120.994 |
| % | % | Custos directos complementares | 2 % | 50554.102 | 1011.082 |
|  |  | Custos directos |  |  | 51565.184 |

Resíduos:
- colocação: mt16png010a Filme de polietileno de 0,05 mm de espessura e 46 g/m² de massa superficial; factor de resíduo 0.06
- colocação: mt04lvc010h; factor de resíduo 0.021
- colocação: mt09mif010ca; factor de resíduo 0.0189
- colocação: mt16pnc020a; factor de resíduo 0.06
- colocação: mt07ame020ddc; factor de resíduo 0.021549

## Recursos

**mt16png010a** m² Filme de polietileno de 0,05 mm de espessura e 46 g/m² de massa superficial
Dados técnicos: Custo energético 8.629 MJ; Emissão de CO2 0.339 kg; Código LER 17 06 04; Massa do elemento 0.046 kg; Volume 0.000077 m3
Resíduos:
- embalagem: re170203 Plástico. (componente de resíduo); rendimento 0.024 kg; Código LER 17 02 03; Massa do elemento 1 kg; Volume 0.001667 m3

**mt04lvc010h** Ud Tijolo cerâmico furado duplo
Dados técnicos: Custo energético 12.918 MJ; Emissão de CO2 0.837 kg; Código LER 17 01 02; Massa do elemento 3.6 kg; Volume 0.00288 m3
Resíduos:
- embalagem: re170201 Madeira. (componente de resíduo); rendimento 0.017 kg; Código LER 17 02 01; Massa do elemento 1 kg; Volume 0.000909 m3
- embalagem: re170203 Plástico; rendimento 0.001 kg

**mt08aaa010a** m³ Água
Dados técnicos: Custo energético 60.000 MJ; Emissão de CO2 30.000 kg

**mt09mif010ca** t Argamassa industrial para alvenaria
Dados técnicos: Custo energético 2050.870 MJ; Emissão de CO2 177.583 kg; Código LER 17 01 01; Massa do elemento 1000 kg; Volume 0.666667 m3
Resíduos:
- embalagem: re150101 Embalagens de papel e cartão. (componente de resíduo); rendimento 8.571 kg; Código LER 15 01 01; Massa do elemento 1 kg; Volume 0.001333 m3
- embalagem: re170201 Madeira; rendimento 0.463 kg
- embalagem: re170203 Plástico; rendimento 0.241 kg

**mt16pnc020a** m² Lâmina de espuma de polietileno de alta densidade de 3 mm de espessura; proporcionando uma redução do nível global de
Dados técnicos: Custo energético 10.548 MJ; Emissão de CO2 0.407 kg; Código LER 17 06 04; Massa do elemento 0.06 kg; Volume 0.0001 m3
Resíduos:
- embalagem: re170203 Plástico; rendimento 0.024 kg

**mt16avg070a** Ud Painel anti-vibração de fibra de vidro moldada com ligante sintético
Dados técnicos: Custo energético 533.627 MJ; Emissão de CO2 23.257 kg
Resíduos:
- embalagem: re150101 Embalagens de papel e cartão; rendimento 0.01 kg
- embalagem: re170203 Plástico; rendimento 0.006 kg

**mt07ame020ddc** m² Malha electrossoldada AR42 100x300 mm
Dados técnicos: Custo energético 14.254 MJ; Emissão de CO2 0.740 kg; Código LER 17 04 05; Massa do elemento 1.45 kg; Volume 0.00069 m3

**mt10haf020fgngc** m³ Betão C25/30 (XC1(P); D12; S3; Cl 0,4), fabricado em central, segundo NP EN 206
Dados técnicos: Custo energético 1840.000 MJ; Emissão de CO2 230.000 kg; Código LER 17 01 01; Massa do elemento 2300 kg; Volume 1.533333 m3
