# Drenagem de pavimentos flutuantes com placas de nódulos de polietileno

- Propriedade do ficheiro: CYPE Ingenieros S.A.
- Formato: FIEBDC-3/2016
- Programa: Gerador de preços para construção civil. CYPE Ingenieros, S.A.
- Data: 26/10/2024
- Âmbito geográfico: Angola
- Moeda: AOA
- Custos indirectos: 3 %
- IVA: 18 %

## N Isolamentos e impermeabilizações

### ND Drenagens

#### NDL Pavimentos flutuantes

**NDL010** m² Drenagem de pavimentos flutuantes com placas de nódulos de polietileno.
Drenagem de pavimentos flutuantes com placa de nódulos, de polietileno de alta resistência à compressão com aberturas e canais de drenagem, 120x90 cm, colocada directamente sobre a impermeabilização.
Inclui: Limpeza e preparação da superfície suporte. Corte e preparação da placa drenante. Colocação da placa drenante.
Critério de medição de projecto: Superfície medida segundo documentação gráfica de Projecto.
Critério de medição de obra: Medir-se-á a superfície realmente executada segundo especificações de Projecto.

| Código | Un | Descrição | Rendimento | Preço | Importância |
|---|---|---|---|---|---|
| mt17sch060a | m² | Placa de nódulos, de polietileno de alta resistência à compressão com aberturas e canais de drenagem, 120x90 cm, para tubos de 14 mm de diâmetro, espaçamento do tubo múltiplo de 7,5 cm, união entre placas através de sobreposição de uma fila de nódulos. (material) | 1 | 23835.79 | 23835.790 |
| mo029 | h | Oficial de 1ª aplicador de lâminas impermeabilizantes. (mão de obra) | 0.057 | 1055.59 | 60.169 |
| mo067 | h | Ajudante de aplicador de lâminas impermeabilizantes. (mão de obra) | 0.057 | 620.64 | 35.376 |
| % | % | Custos directos complementares | 2 % | 23931.335 | 478.627 |
|  |  | Custos directos |  |  | 24409.962 |
