# Camada separadora em cobertura inclinada, ajardinada extensiva: geotêxtil não tecido

- Propriedade do ficheiro: CYPE Ingenieros S.A.
- Formato: FIEBDC-3/2016
- Programa: Gerador de preços para construção civil. CYPE Ingenieros, S.A.
- Data: 26/10/2024
- Âmbito geográfico: Angola
- Moeda: AOA
- Custos indirectos: 3 %
- IVA: 18 %

## N Isolamentos e impermeabilizações

### NG Geosintéticos

#### NGQ Coberturas inclinadas

**NGQ100** m² Camada separadora em cobertura inclinada, ajardinada extensiva: geotêxtil não tecido.
Camada separadora em cobertura inclinada, ajardinada extensiva (ecológica), tipo convencional, com uma pendente média de 5%: geotêxtil não tecido sintético, termosoldado, de polipropileno, com uma resistência à tracção longitudinal de 6,5 kN/m, uma abertura de cone ao ensaio de perfuração dinâmica segundo NP EN ISO 13433 inferior a 90 mm, resistência CBR ao punçoamento 40 kN e uma massa superficial de 90 g/m². Colocação em obra: com sobreposições, directamente sob o isolamento térmico.
Inclui: Colocação da camada separadora.
Critério de medição de projecto: Superfície da vertente medida em verdadeira magnitude, segundo documentação gráfica de Projecto.
Critério de medição de obra: Medir-se-á, em verdadeira magnitude, a superfície realmente executada segundo especificações de Projecto.

| Código | Un | Descrição | Rendimento | Preço | Importância |
|---|---|---|---|---|---|
| mt14gso010aa | m² | Geotêxtil não tecido sintético, termosoldado, de polipropileno, com uma resistência à tracção longitudinal de 6,5 kN/m, uma abertura de cone ao ensaio de perfuração dinâmica segundo NP EN ISO 13433 inferior a 90 mm, resistência CBR ao punçoamento 40 kN e uma massa superficial de 90 g/m², segundo EN 13252. (material) | 1.1 | 1030.6 | 1133.660 |
| mo029 | h | Oficial de 1ª aplicador de lâminas impermeabilizantes. (mão de obra) | 0.029 | 1055.59 | 30.612 |
| mo067 | h | Ajudante de aplicador de lâminas impermeabilizantes. (mão de obra) | 0.058 | 620.64 | 35.997 |
| % | % | Custos directos complementares | 2 % | 1200.269 | 24.005 |
|  |  | Custos directos |  |  | 1224.274 |

Resíduos:
- colocação: mt14gso010aa; factor de resíduo 0.07

## Recursos

**mt14gso010aa** m² Geotêxtil não tecido sintético
Dados técnicos: Custo energético 12.884 MJ; Emissão de CO2 0.452 kg; Código LER 17 06 04; Massa do elemento 0.09 kg; Volume 0.00015 m3
Resíduos:
- embalagem: re170203 Plástico. (componente de resíduo); rendimento 0.024 kg; Código LER 17 02 03; Massa do elemento 1 kg; Volume 0.001667 m3
