# Isolamento térmico reflectivo pelo interior de coberturas inclinadas sobre espaço não habitável

- Propriedade do ficheiro: CYPE Ingenieros S.A.
- Formato: FIEBDC-3/2016
- Programa: Gerador de preços para construção civil. CYPE Ingenieros, S.A.
- Data: 06/02/2026
- Âmbito geográfico: Angola
- Moeda: AOA
- Custos indirectos: 3 %
- IVA: 18 %

## N Isolamentos e impermeabilizações

### NR Isolamentos térmicos reflectivos

#### NRQ Coberturas inclinadas

**NRQ030** m² Isolamento térmico reflectivo pelo interior de coberturas inclinadas sobre espaço não habitável.
Isolamento térmico reflectivo pelo interior de coberturas inclinadas sobre espaço não habitável, formado por complexo multicamada, com barreira de vapor, factor de resistência à difusão do vapor de água 4444, segundo EN 13984, de 45 mm de espessura, com uma emissividade de 0,06 em ambas as faces, uma resistência térmica intrínseca (sem caixa de ar) de 1,9 m²°C/W e uma condutibilidade térmica de 0,024 W/(m°C). Colocação em obra: com sobreposição e fixado com ripas de madeira de 24x48 mm à superfície suporte de betão; preparado para a posterior formação de uma caixa de ar. Inclusive parafusos para a fixação das ripas à superfície suporte, fita autocolante para vedação de juntas.
Inclui: Limpeza da superfície superior da laje. Revisão da superfície do paramento base no qual se realiza a fixação do isolamento de acordo com as exigências da técnica a utilizar. Implantação e corte do isolamento. Colocação do isolamento. Vedação de juntas. Fixação das ripas.
Critério de medição de projecto: Superfície medida segundo documentação gráfica de Projecto.
Critério de medição de obra: Medir-se-á a superfície realmente executada segundo especificações de Projecto.

| Código | Un | Descrição | Rendimento | Preço | Importância |
|---|---|---|---|---|---|
| mt12psg260a | m | Ripa de madeira de pinheiro-bravo (Pinus pinaster), de 24x48 mm de secção, sem tratar. (material) | 1.2 | 1816.1 | 2179.320 |
| mt13blw131 | Ud | Parafuso para fixação de elementos de madeira. (material) | 2.8 | 185.32 | 518.896 |
| mt16ara010ccbb | m² | Complexo multicamada, com barreira de vapor, factor de resistência à difusão do vapor de água 4444, segundo EN 13984, composto de uma lâmina de polietileno aluminizado calandrado com armadura e tratamento anticorrosão e ums lâmina de polietileno metalizado calandrado com camada protectora e núcleo formado por várias camadas de guata de poliéster, espuma de polietileno e lâminas de polietileno aluminizado, de 45 mm de espessura, com uma emissividade de 0,06 em ambas as faces, uma resistência térmica intrínseca (sem caixa de ar) de 1,9 m²°C/W e uma condutibilidade térmica de 0,024 W/(m°C), fornecido em painéis de 1,60x6,25 m. (material) | 1.1 | 22457.65 | 24703.415 |
| mt16ara100a | m | Fita autocolante, de alumínio, com adesivo acrílico, de 100 mm de largura, para a estanquidade ao ar e ao vapor de água das juntas em isolamentos reflectivos. (material) | 0.45 | 683.08 | 307.386 |
| mo054 | h | Oficial de 1ª montador de isolamentos. (mão de obra) | 0.115 | 1175.32 | 135.162 |
| mo101 | h | Ajudante de montador de isolamentos. (mão de obra) | 0.057 | 672.31 | 38.322 |
| % | % | Custos directos complementares | 2 % | 27882.501 | 557.650 |
|  |  | Custos directos |  |  | 28440.151 |

Resíduos:
- colocação: mt12psg260a Ripa de madeira de pinheiro-bravo (Pinus pinaster), de 24x48 mm de secção, sem tratar; factor de resíduo 0.003
- colocação: mt13blw131 Parafuso para fixação de elementos de madeira; factor de resíduo 0.00485075
- colocação: mt16ara010ccbb; factor de resíduo 0.02
- colocação: mt16ara100a; factor de resíduo 0.048

## Recursos

**mt12psg260a** m Ripa de madeira de pinheiro-bravo (Pinus pinaster), de 24x48 mm de secção, sem tratar
Dados técnicos: Custo energético 27.389 MJ; Emissão de CO2 -0.800 kg; Código LER 17 02 01; Massa do elemento 0.61 kg; Volume 0.000555 m3
Resíduos:
- embalagem: re170203 Plástico. (componente de resíduo); rendimento 0.001 kg; Código LER 17 02 03; Massa do elemento 1 kg; Volume 0.001667 m3

**mt13blw131** Ud Parafuso para fixação de elementos de madeira
Dados técnicos: Custo energético 0.193 MJ; Emissão de CO2 0.009 kg; Código LER 17 04 05; Massa do elemento 0.0134 kg; Volume 0.000006 m3
Resíduos:
- embalagem: re150101 Embalagens de papel e cartão. (componente de resíduo); rendimento 0.001 kg; Código LER 15 01 01; Massa do elemento 1 kg; Volume 0.001333 m3

**mt16ara010ccbb** m² Complexo multicamada
Dados técnicos: Custo energético 108.045 MJ; Emissão de CO2 2.947 kg; Código LER 17 06 04; Massa do elemento 0.95 kg; Volume 0.001583 m3
Resíduos:
- embalagem: re170201 Madeira. (componente de resíduo); rendimento 0.063 kg; Código LER 17 02 01; Massa do elemento 1 kg; Volume 0.000909 m3
- embalagem: re170203 Plástico; rendimento 0.017 kg

**mt16ara100a** m Fita autocolante
Dados técnicos: Custo energético 3.065 MJ; Emissão de CO2 0.213 kg; Código LER 17 04 02; Massa do elemento 0.023 kg; Volume 0.000015 m3
Resíduos:
- embalagem: re170203 Plástico; rendimento 0.005 kg
