# Isolamento térmico de origem vegetal pelo interior do pano exterior, em fachada dupla de alvenaria para revestir

- Propriedade do ficheiro: CYPE Ingenieros S.A.
- Formato: FIEBDC-3/2016
- Programa: Gerador de preços para construção civil. CYPE Ingenieros, S.A.
- Data: 17/04/2024
- Âmbito geográfico: Angola
- Moeda: AOA
- Custos indirectos: 3 %
- IVA: 18 %

## N Isolamentos e impermeabilizações

### NV Isolamentos térmicos de origem vegetal

#### NVF Fachadas e paredes meeiras

**NVF015** m² Isolamento térmico de origem vegetal pelo interior do pano exterior, em fachada dupla de alvenaria para revestir.
Isolamento térmico de origem vegetal pelo interior do pano exterior, em fachada dupla de alvenaria para revestir, formado por painel de aglomerado de cortiça expandida, de 80 mm de espessura, de 1000x500 mm, cor preto, de entre 105 e 125 kg/m³ de densidade, resistência térmica 2 m²°C/W, condutibilidade térmica 0,04 W/(m°C), factor de resistência à difusão do vapor de água entre 7 e 14, Euroclasse E de reacção ao fogo, segundo NP EN 13501-1, resistência à compressão >= 100 kPa, colocado topo a topo e com fixações mecânicas.
Inclui: Limpeza e preparação da superfície do suporte. Implantação e corte do isolamento. Aplicação da argamassa. Colocação do isolamento. Fixação do isolamento. Resolução de pontos singulares.
Critério de medição de projecto: Superfície medida segundo documentação gráfica de Projecto.
Critério de medição de obra: Medir-se-á a superfície realmente executada segundo especificações de Projecto.

| Código | Un | Descrição | Rendimento | Preço | Importância |
|---|---|---|---|---|---|
| mt16aaa020lc | Ud | Fixação mecânica para painéis isolantes de aglomerado de cortiça expandida, colocados directamente sobre a superfície suporte. (material) | 6 | 154.57 | 927.420 |
| mt16acs010qe | m² | Painel de aglomerado de cortiça expandida, de 80 mm de espessura, de 1000x500 mm, cor preto, de entre 105 e 125 kg/m³ de densidade, resistência térmica 2 m²°C/W, condutibilidade térmica 0,04 W/(m°C), factor de resistência à difusão do vapor de água entre 7 e 14, Euroclasse E de reacção ao fogo, segundo NP EN 13501-1, resistência à compressão >= 100 kPa; segundo EN 13170. (material) | 1.05 | 37771.76 | 39660.348 |
| mo054 | h | Oficial de 1ª montador de isolamentos. (mão de obra) | 0.172 | 1057.3 | 181.856 |
| mo101 | h | Ajudante de montador de isolamentos. (mão de obra) | 0.172 | 604.97 | 104.055 |
| % | % | Custos directos complementares | 2 % | 40873.679 | 817.474 |
|  |  | Custos directos |  |  | 41691.153 |

Resíduos:
- colocação: mt16acs010qe; factor de resíduo 0.024

## Recursos

**mt16aaa020lc** Ud Fixação mecânica para painéis isolantes de aglomerado de cortiça expandida
Dados técnicos: Custo energético 0.233 MJ; Emissão de CO2 0.071 kg
Resíduos:
- embalagem: re150101 Embalagens de papel e cartão. (componente de resíduo); rendimento 0.072 kg; Código LER 15 01 01; Massa do elemento 1 kg; Volume 0.001333 m3

**mt16acs010qe** m² Painel de aglomerado de cortiça expandida
Dados técnicos: Custo energético 624.846 MJ; Emissão de CO2 -15.660 kg; Código LER 17 06 04; Massa do elemento 9.2 kg; Volume 0.015333 m3
Resíduos:
- embalagem: re170203 Plástico. (componente de resíduo); rendimento 0.034 kg; Código LER 17 02 03; Massa do elemento 1 kg; Volume 0.001667 m3
