# Isolamento térmico de origem vegetal pelo interior do pano exterior, em fachada dupla de alvenaria para revestir

- Propriedade do ficheiro: CYPE Ingenieros S.A.
- Formato: FIEBDC-3/2016
- Programa: Gerador de preços para construção civil. CYPE Ingenieros, S.A.
- Data: 17/04/2024
- Âmbito geográfico: Angola
- Moeda: AOA
- Custos indirectos: 3 %
- IVA: 18 %

## N Isolamentos e impermeabilizações

### NV Isolamentos térmicos de origem vegetal

#### NVF Fachadas e paredes meeiras

**NVF015** m² Isolamento térmico de origem vegetal pelo interior do pano exterior, em fachada dupla de alvenaria para revestir.
Isolamento térmico de origem vegetal pelo interior do pano exterior, em fachada dupla de alvenaria para revestir, formado por painel de aglomerado de cortiça expandida, de 25 mm de espessura, de 1000x500 mm, cor preto, de entre 105 e 125 kg/m³ de densidade, resistência térmica 0,65 m²°C/W, condutibilidade térmica 0,04 W/(m°C), factor de resistência à difusão do vapor de água entre 7 e 14, Euroclasse E de reacção ao fogo, segundo NP EN 13501-1, resistência à compressão >= 100 kPa, colocado topo a topo e por pontos de cimento cola.
Inclui: Limpeza e preparação da superfície do suporte. Implantação e corte do isolamento. Aplicação da cola. Aplicação da cola. Colocação do isolamento. Resolução de pontos singulares.
Critério de medição de projecto: Superfície medida segundo documentação gráfica de Projecto.
Critério de medição de obra: Medir-se-á a superfície realmente executada segundo especificações de Projecto.

| Código | Un | Descrição | Rendimento | Preço | Importância |
|---|---|---|---|---|---|
| mt16aaa040f | kg | Cimento cola para fixação de placas isolantes, em paramentos verticais. (material) | 2 | 535.06 | 1070.120 |
| mt16acs010ld | m² | Painel de aglomerado de cortiça expandida, de 25 mm de espessura, de 1000x500 mm, cor preto, de entre 105 e 125 kg/m³ de densidade, resistência térmica 0,65 m²°C/W, condutibilidade térmica 0,04 W/(m°C), factor de resistência à difusão do vapor de água entre 7 e 14, Euroclasse E de reacção ao fogo, segundo NP EN 13501-1, resistência à compressão >= 100 kPa; segundo EN 13170. (material) | 1.05 | 12210.95 | 12821.498 |
| mo054 | h | Oficial de 1ª montador de isolamentos. (mão de obra) | 0.143 | 1057.3 | 151.194 |
| mo101 | h | Ajudante de montador de isolamentos. (mão de obra) | 0.143 | 604.97 | 86.511 |
| % | % | Custos directos complementares | 2 % | 14129.323 | 282.586 |
|  |  | Custos directos |  |  | 14411.909 |

Resíduos:
- colocação: mt16aaa040f Cimento cola para fixação de placas isolantes, em paramentos verticais; factor de resíduo 0.07
- colocação: mt16acs010ld; factor de resíduo 0.045863

## Recursos

**mt16aaa040f** kg Cimento cola para fixação de placas isolantes, em paramentos verticais
Dados técnicos: Custo energético 3.871 MJ; Emissão de CO2 0.344 kg; Código LER 17 09 04; Massa do elemento 1 kg; Volume 0.000667 m3
Resíduos:
- embalagem: re170203 Plástico. (componente de resíduo); rendimento 0.003 kg; Código LER 17 02 03; Massa do elemento 1 kg; Volume 0.001667 m3

**mt16acs010ld** m² Painel de aglomerado de cortiça expandida
Dados técnicos: Custo energético 196.646 MJ; Emissão de CO2 -4.825 kg; Código LER 17 06 04; Massa do elemento 2.875 kg; Volume 0.004792 m3
Resíduos:
- embalagem: re170203 Plástico; rendimento 0.025 kg
