# Camada de protecção de seixos rolados, em coberturas planas

- Propriedade do ficheiro: CYPE Ingenieros S.A.
- Formato: FIEBDC-3/2016
- Programa: Gerador de preços para construção civil. CYPE Ingenieros, S.A.
- Data: 17/04/2024
- Âmbito geográfico: Angola
- Moeda: AOA
- Custos indirectos: 3 %
- IVA: 18 %

## Q Coberturas

### QC Componentes de coberturas planas

#### QCA Camada de protecção de agregado

**QCA010** m² Camada de protecção de seixos rolados, em coberturas planas.
Camada de protecção de seixos rolados lavados, de granulometria compreendida entre 16 e 32 mm, com uma espessura média de 10 cm, em coberturas planas, com uma pendente do 1% ao 5%.
Inclui: Colocação e espalhamento da camada de protecção de agregado.
Critério de medição de projecto: Superfície medida segundo documentação gráfica de Projecto.
Critério de medição de obra: Medir-se-á a superfície realmente executada segundo especificações de Projecto.

| Código | Un | Descrição | Rendimento | Preço | Importância |
|---|---|---|---|---|---|
| mt01arc010 | t | Seixos rolados lavados, de granulometria compreendida entre 16 e 32 mm. (material) | 0.195 | 3599.39 | 701.881 |
| mo020 | h | Oficial de 1ª construção. (mão de obra) | 0.108 | 1028.94 | 111.126 |
| mo113 | h | Operário não qualificado construção. (mão de obra) | 0.215 | 581.64 | 125.053 |
| % | % | Custos directos complementares | 2 % | 938.060 | 18.761 |
|  |  | Custos directos |  |  | 956.821 |

Resíduos:
- colocação: mt01arc010 Seixos rolados lavados, de granulometria compreendida entre 16 e 32 mm; factor de resíduo 0.0039739

## Recursos

**mt01arc010** t Seixos rolados lavados, de granulometria compreendida entre 16 e 32 mm
Dados técnicos: Custo energético 75.000 MJ; Emissão de CO2 4.000 kg; Código LER 01 04 08; Massa do elemento 1000 kg; Volume 0.666667 m3
