# Clarabóia

- Propriedade do ficheiro: CYPE Ingenieros S.A.
- Formato: FIEBDC-3/2016
- Programa: Gerador de preços para construção civil. CYPE Ingenieros, S.A.
- Data: 26/10/2024
- Âmbito geográfico: Angola
- Moeda: AOA
- Custos indirectos: 3 %
- IVA: 18 %

## Q Coberturas

### QL Pontos de luz

#### QLC Clarabóias pré-fabricadas

**QLC010** Ud Clarabóia.
Clarabóia de cúpula fixa parabólica mono-válvula, de polimetilmetacrilato (PMMA), de base quadrada, vão de abertura 40x40 cm, soco de 25 cm de altura, realizado com alvenaria de tijolo cerâmico furado de 30x20x7, assente com argamassa de cimento, confeccionada em obra, dosificação 1:6; fixações estanques da cúpula ao apoio com tira-fundos e colocação de tampas protectoras.
Inclui: Colocação e fixação da cúpula ao apoio executado em obra. Protecção e impermeabilização rematando o apoio. Colocação dos elementos de estanquidade da junta apoio-cúpula. Colocação dos elementos de protecção e estanquidade das fixações.
Critério de medição de projecto: Número de unidades previstas, segundo documentação gráfica de Projecto.
Critério de medição de obra: Medir-se-á o número de unidades realmente executadas segundo especificações de Projecto.

| Código | Un | Descrição | Rendimento | Preço | Importância |
|---|---|---|---|---|---|
| mt14iea020c | kg | Emulsão asfáltica aniônica com cargas. (material) | 0.406 | 4074.5 | 1654.247 |
| mt14lga010ea | m² | Membrana de betume modificado com elastómero SBS, LBM(SBS)-50/G-FP, de 3,5 mm de espessura, massa nominal 5 kg/m², com armadura de feltro de poliéster reforçado e estabilizado de 150 g/m², com auto-protecção mineral de cor cinzento. Segundo EN 13707. (material) | 0.546 | 10569.72 | 5771.067 |
| mt04lpt010b | Ud | Tijolo cerâmico furado duplo, para revestir, 30x20x7 cm, para utilização em alvenaria protegida (peça P), densidade 818 kg/m³, segundo NP EN 771-1. (material) | 18 | 36.71 | 660.780 |
| mt08aaa010a | m³ | Água. (material) | 0.006 | 283.51 | 1.701 |
| mt01arg005a | t | Areia de pedreira, para argamassa preparada em obra. (material) | 0.031 | 3024.04 | 93.745 |
| mt08cem000l | kg | Cimento cinzento em sacos. (material) | 4.75 | 18.9 | 89.775 |
| mt21mat010apa | Ud | Clarabóia de cúpula fixa parabólica mono-válvula, de polimetilmetacrilato (PMMA), de base quadrada, vão de abertura 40x40 cm. Segundo EN 1873. (material) | 1 | 59023.33 | 59023.330 |
| mt21cms010 | Ud | Material auxiliar para colocação, montagem e fixação de clarabóia pré-fabricada. (material) | 1.689 | 2779.75 | 4694.998 |
| mq06hor010 | h | Betoneira eléctrica com uma capacidade de amassadura de 160 l. (equipamento) | 0.015 | 932.73 | 13.991 |
| mo029 | h | Oficial de 1ª aplicador de lâminas impermeabilizantes. (mão de obra) | 0.467 | 1055.59 | 492.961 |
| mo067 | h | Ajudante de aplicador de lâminas impermeabilizantes. (mão de obra) | 0.467 | 620.64 | 289.839 |
| mo011 | h | Oficial de 1ª montador. (mão de obra) | 0.491 | 1084.69 | 532.583 |
| mo080 | h | Ajudante de montador. (mão de obra) | 1.459 | 620.64 | 905.514 |
| mo113 | h | Operário não qualificado construção. (mão de obra) | 0.222 | 596.7 | 132.467 |
| % | % | Custos directos complementares | 2 % | 74356.998 | 1487.140 |
|  |  | Custos directos |  |  | 75844.138 |

Resíduos:
- colocação: mt14iea020c Emulsão asfáltica aniônica com cargas; factor de resíduo 0.007
- colocação: mt14lga010ea; factor de resíduo 0.05691
- colocação: mt04lpt010b; factor de resíduo 0.0585563
- colocação: mt01arg005a Areia de pedreira, para argamassa preparada em obra; factor de resíduo 0.00501329
- colocação: mt08cem000l Cimento cinzento em sacos; factor de resíduo 0.0189

## Recursos

**mt14iea020c** kg Emulsão asfáltica aniônica com cargas
Dados técnicos: Custo energético 31.940 MJ; Emissão de CO2 0.230 kg; Código LER 17 03 02; Massa do elemento 1 kg; Volume 0.001 m3

**mt14lga010ea** m² Membrana de betume modificado com elastómero SBS
Dados técnicos: Custo energético 291.019 MJ; Emissão de CO2 8.176 kg; Código LER 17 03 02; Massa do elemento 5 kg; Volume 0.005 m3
Resíduos:
- embalagem: re170203 Plástico. (componente de resíduo); rendimento 0.057 kg; Código LER 17 02 03; Massa do elemento 1 kg; Volume 0.001667 m3

**mt04lpt010b** Ud Tijolo cerâmico furado duplo
Dados técnicos: Custo energético 9.709 MJ; Emissão de CO2 0.713 kg; Código LER 17 01 02; Massa do elemento 3 kg; Volume 0.0024 m3
Resíduos:
- embalagem: re170201 Madeira. (componente de resíduo); rendimento 0.006 kg; Código LER 17 02 01; Massa do elemento 1 kg; Volume 0.000909 m3
- embalagem: re170203 Plástico; rendimento 0.001 kg

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt21mat010apa** Ud Clarabóia de cúpula fixa parabólica mono-válvula
Dados técnicos: Custo energético 58.800 MJ; Emissão de CO2 3.944 kg
Resíduos:
- embalagem: re150101 Embalagens de papel e cartão; rendimento 1.245 kg
