# Beirado decorativo

- Propriedade do ficheiro: CYPE Ingenieros S.A.
- Formato: FIEBDC-3/2016
- Programa: Gerador de preços para construção civil. CYPE Ingenieros, S.A.
- Data: 26/10/2024
- Âmbito geográfico: Angola
- Moeda: AOA
- Custos indirectos: 3 %
- IVA: 18 %

## Q Coberturas

### QR Remates

#### QRA Beirados

**QRA010** m Beirado decorativo.
Beirado decorativo no telhado, formado por três fiadas de tijolo maciço, assente com argamassa de cimento, confeccionada em obra, dosificação 1:6.
Critérios considerados na determinação do preço da unidade de obra: O preço não inclui o enchimento das telhas de beirado.
Inclui: Marcação na laje dos elementos componentes do beirado. Colocação dos tijolos cerâmicos.
Critério de medição de projecto: Comprimento da borda da vertente, medida pela sua face exterior, segundo documentação gráfica de Projecto.
Critério de medição de obra: Medir-se-á, pelo seu maior desenvolvimento linear, o comprimento realmente executado segundo especificações de Projecto.

| Código | Un | Descrição | Rendimento | Preço | Importância |
|---|---|---|---|---|---|
| mt05mmq010b | Ud | Tijolo cerâmico face à vista maciço de elaboração mecânica, cor vermelho, 25x12x5 cm, para utilização em alvenaria não protegida (peça U), densidade 1300 kg/m³, segundo NP EN 771-1. (material) | 22 | 98.44 | 2165.680 |
| mt08aaa010a | m³ | Água. (material) | 0.006 | 283.51 | 1.701 |
| mt01arg005a | t | Areia de pedreira, para argamassa preparada em obra. (material) | 0.016 | 3024.04 | 48.385 |
| mt08cem000l | kg | Cimento cinzento em sacos. (material) | 2.5 | 18.9 | 47.250 |
| mq06hor010 | h | Betoneira eléctrica com uma capacidade de amassadura de 160 l. (equipamento) | 0.014 | 932.73 | 13.058 |
| mo020 | h | Oficial de 1ª construção. (mão de obra) | 1.005 | 1055.59 | 1060.868 |
| mo077 | h | Ajudante de construção. (mão de obra) | 1.12 | 620.64 | 695.117 |
| % | % | Custos directos complementares | 2 % | 4032.059 | 80.641 |
|  |  | Custos directos |  |  | 4112.700 |

Resíduos:
- colocação: mt05mmq010b; factor de resíduo 0.0105
- colocação: mt01arg005a Areia de pedreira, para argamassa preparada em obra; factor de resíduo 0.00501329
- colocação: mt08cem000l Cimento cinzento em sacos; factor de resíduo 0.0189

## Recursos

**mt05mmq010b** Ud Tijolo cerâmico face à vista maciço de elaboração mecânica
Dados técnicos: Custo energético 44.780 MJ; Emissão de CO2 0.669 kg; Código LER 17 01 02; Massa do elemento 2.59 kg; Volume 0.002072 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg
