# Placas onduladas asfálticas, para montagem de revestimento de telhas cerâmicas

- Propriedade do ficheiro: CYPE Ingenieros S.A.
- Formato: FIEBDC-3/2016
- Programa: Gerador de preços para construção civil. CYPE Ingenieros, S.A.
- Data: 17/04/2024
- Âmbito geográfico: Angola
- Moeda: AOA
- Custos indirectos: 3 %
- IVA: 18 %

## Q Coberturas

### QU Componentes de coberturas inclinadas e curvas

#### QUT De telhas cerâmicas

**QUT015** m² Placas onduladas asfálticas, para montagem de revestimento de telhas cerâmicas.
Placas subtelha, asfálticas DRS (dupla camada protectora de resina e sobreposição de segurança), armadas com fibras minerais e vegetais mais resina, de 2000 mm de comprimento, 1050 mm de largura e 2,4 mm de espessura, colocadas com uma sobreposição da placa superior de 100 mm e fixadas mecanicamente ao suporte, para montagem de revestimento de telha canudo cerâmica, com uma largura máxima de entre 14 e 18 cm, em cobertura inclinada, com uma pendente maior que 26%. Inclusive acessórios de fixação das placas.
Critérios considerados na determinação do preço da unidade de obra: O preço não inclui o revestimento de cobertura de telhas.
Inclui: Marcação. Corte das placas. Fixação das placas. Vedação de juntas.
Critério de medição de projecto: Superfície da vertente medida em verdadeira magnitude, segundo documentação gráfica de Projecto.
Critério de medição de obra: Medir-se-á, em verdadeira magnitude, a superfície realmente executada segundo especificações de Projecto.

| Código | Un | Descrição | Rendimento | Preço | Importância |
|---|---|---|---|---|---|
| mt13bto010he | m² | Placa subtelha, asfáltica DRS (dupla camada protectora de resina e sobreposição de segurança), armada com fibras minerais e vegetais mais resina, de 2000 mm de comprimento, 1050 mm de largura e 2,4 mm de espessura, segundo NP EN 534. (material) | 1.05 | 9192.09 | 9651.695 |
| mt13lpo034b | Ud | Prego, com anilha. (material) | 3 | 104.03 | 312.090 |
| mo051 | h | Oficial de 1ª montador de painéis metálicos. (mão de obra) | 0.194 | 1057.3 | 205.116 |
| mo098 | h | Ajudante de montador de painéis metálicos. (mão de obra) | 0.097 | 604.97 | 58.682 |
| % | % | Custos directos complementares | 2 % | 10227.583 | 204.552 |
|  |  | Custos directos |  |  | 10432.135 |

Resíduos:
- colocação: mt13bto010he; factor de resíduo 0.06

## Recursos

**mt13bto010he** m² Placa subtelha, asfáltica DRS (dupla camada protectora de resina e sobreposição de segurança)
Dados técnicos: Custo energético 138.874 MJ; Emissão de CO2 4.192 kg; Código LER 17 03 02; Massa do elemento 3 kg; Volume 0.003 m3
Resíduos:
- embalagem: re170201 Madeira. (componente de resíduo); rendimento 0.017 kg; Código LER 17 02 01; Massa do elemento 1 kg; Volume 0.000909 m3
- embalagem: re170203 Plástico. (componente de resíduo); rendimento 0.005 kg; Código LER 17 02 03; Massa do elemento 1 kg; Volume 0.001667 m3
