# Ripado para montagem de revestimento de telhas cerâmicas

- Propriedade do ficheiro: CYPE Ingenieros S.A.
- Formato: FIEBDC-3/2016
- Programa: Gerador de preços para construção civil. CYPE Ingenieros, S.A.
- Data: 17/04/2024
- Âmbito geográfico: Angola
- Moeda: AOA
- Custos indirectos: 3 %
- IVA: 18 %

## Q Coberturas

### QU Componentes de coberturas inclinadas e curvas

#### QUT De telhas cerâmicas

**QUT020** m² Ripado para montagem de revestimento de telhas cerâmicas.
Ripado simples, de ripa de 42x27 mm de secção, de madeira de pinheiro-bravo (Pinus pinaster), tratada em autoclave, com classe de risco 2, segundo NP EN 335, acabamento escovado, com humidade inferior a 20% fixadas mecanicamente ao suporte, para montagem de revestimento de telha canudo cerâmica, de 40 cm de comprimento e 20 cm de largura, em cobertura inclinada, com uma pendente maior que 26%. Colocação em obra: com parafusos.
Inclui: Marcação. Corte das ripas. Fixação das ripas.
Critério de medição de projecto: Superfície da vertente medida em verdadeira magnitude, segundo documentação gráfica de Projecto.
Critério de medição de obra: Medir-se-á, em verdadeira magnitude, a superfície realmente executada segundo especificações de Projecto.

| Código | Un | Descrição | Rendimento | Preço | Importância |
|---|---|---|---|---|---|
| mt13blw010b | m | Ripa de 42x27 mm de secção, de madeira de pinheiro-bravo (Pinus pinaster), tratada em autoclave, com classe de risco 2, segundo NP EN 335, acabamento escovado, com humidade inferior a 20%. (material) | 3 | 642.07 | 1926.210 |
| mt13blw131 | Ud | Parafuso para fixação de elementos de madeira. (material) | 6 | 130.79 | 784.740 |
| mo020 | h | Oficial de 1ª construção. (mão de obra) | 0.065 | 1028.94 | 66.881 |
| mo113 | h | Operário não qualificado construção. (mão de obra) | 0.065 | 581.64 | 37.807 |
| % | % | Custos directos complementares | 2 % | 2815.638 | 56.313 |
|  |  | Custos directos |  |  | 2871.951 |

Resíduos:
- colocação: mt13blw010b; factor de resíduo 0.014
- colocação: mt13blw131 Parafuso para fixação de elementos de madeira; factor de resíduo 0.005

## Recursos

**mt13blw010b** m Ripa de 42x27 mm de secção
Dados técnicos: Custo energético 73.547 MJ; Emissão de CO2 -0.995 kg; Código LER 17 02 01; Massa do elemento 0.54 kg; Volume 0.000491 m3
Resíduos:
- embalagem: re170203 Plástico. (componente de resíduo); rendimento 0.002 kg; Código LER 17 02 03; Massa do elemento 1 kg; Volume 0.001667 m3

**mt13blw131** Ud Parafuso para fixação de elementos de madeira
Dados técnicos: Custo energético 0.133 MJ; Emissão de CO2 0.008 kg; Código LER 17 04 05; Massa do elemento 0.0134 kg; Volume 0.000006 m3
Resíduos:
- embalagem: re150101 Embalagens de papel e cartão. (componente de resíduo); rendimento 0.001 kg; Código LER 15 01 01; Massa do elemento 1 kg; Volume 0.001333 m3
