# Revestimento de cobertura de chapas de zinco

- Propriedade do ficheiro: CYPE Ingenieros S.A.
- Formato: FIEBDC-3/2016
- Programa: Gerador de preços para construção civil. CYPE Ingenieros, S.A.
- Data: 17/04/2024
- Âmbito geográfico: Angola
- Moeda: AOA
- Custos indirectos: 3 %
- IVA: 18 %

## Q Coberturas

### QU Componentes de coberturas inclinadas e curvas

#### QUZ De chapas de zinco

**QUZ010** m² Revestimento de cobertura de chapas de zinco.
Revestimento de cobertura de chapas de zinco de 0,7 mm de espessura e 580 mm entre eixos, acabamento prepatinado, cor preto, sobre tela drenante de estrutura nodular de polietileno de alta densidade (PEAD/HDPE), com nódulos de 7,5 mm de altura, resistência à compressão 150 kN/m² segundo EN ISO 604, capacidade de drenagem 5 l/(s·m) e massa nominal 0,5 kg/m², em cobertura inclinada, com uma pendente do 7% ao 25%. Sistema de fixação oculta, com união longitudinal das chapas através de junta agrafada dupla, de 25 mm de altura e união transversal através de sobreposição dupla. Inclusive acessórios de fixação das chapas.
Critérios considerados na determinação do preço da unidade de obra: O preço não inclui a superfície suporte nem os pontos singulares e as peças especiais da cobertura.
Inclui: Limpeza da superfície suporte. Colocação da camada drenante. Corte, preparação e colocação das chapas. Fixação mecânica das chapas. Resolução de juntas transversais e longitudinais.
Critério de medição de projecto: Superfície medida em verdadeira magnitude, segundo documentação gráfica de Projecto, descontando as aberturas de superfície maior de 1 m².
Critério de medição de obra: Medir-se-á, em verdadeira magnitude, a superfície realmente executada segundo especificações de Projecto, descontando as aberturas de superfície maior de 1 m².

| Código | Un | Descrição | Rendimento | Preço | Importância |
|---|---|---|---|---|---|
| mt13ccz010f | m² | Chapa de zinco de 0,7 mm de espessura e 580 mm entre eixos, acabamento prepatinado, cor preto, para sistema de junta agrafada de 25 mm de altura. (material) | 1.464 | 39507.53 | 57839.024 |
| mt14gdo010a | m² | Tela drenante de estrutura nodular de polietileno de alta densidade (PEAD/HDPE), com nódulos de 7,5 mm de altura, resistência à compressão 150 kN/m² segundo EN ISO 604, capacidade de drenagem 5 l/(s·m) e massa nominal 0,5 kg/m². (material) | 1.05 | 2479.67 | 2603.654 |
| mt13ccz100 | Ud | Kit de acessórios de fixação, para chapas de zinco, em coberturas inclinadas. (material) | 1 | 2283.6 | 2283.600 |
| mt13ccz110b | Ud | Kit de acessórios para a resolução de uniões transversais através de sobreposição dupla de chapas de zinco, em coberturas inclinadas. (material) | 1 | 2283.6 | 2283.600 |
| mo051 | h | Oficial de 1ª montador de painéis metálicos. (mão de obra) | 0.732 | 1057.3 | 773.944 |
| mo098 | h | Ajudante de montador de painéis metálicos. (mão de obra) | 1.464 | 604.97 | 885.676 |
| % | % | Custos directos complementares | 2 % | 66669.498 | 1333.390 |
|  |  | Custos directos |  |  | 68002.888 |

Resíduos:
- colocação: mt13ccz010f; factor de resíduo 0.06
- colocação: mt14gdo010a; factor de resíduo 0.07

## Recursos

**mt13ccz010f** m² Chapa de zinco de 0,7 mm de espessura e 580 mm entre eixos
Dados técnicos: Custo energético 277.079 MJ; Emissão de CO2 17.709 kg; Código LER 17 04 07; Massa do elemento 5.76 kg; Volume 0.00384 m3
Resíduos:
- embalagem: re170201 Madeira. (componente de resíduo); rendimento 0.087 kg; Código LER 17 02 01; Massa do elemento 1 kg; Volume 0.000909 m3
- embalagem: re170203 Plástico. (componente de resíduo); rendimento 0.015 kg; Código LER 17 02 03; Massa do elemento 1 kg; Volume 0.001667 m3

**mt14gdo010a** m² Tela drenante de estrutura nodular de polietileno de alta densidade (PEAD/HDPE)
Dados técnicos: Custo energético 53.284 MJ; Emissão de CO2 2.646 kg; Código LER 17 02 03; Massa do elemento 0.5 kg; Volume 0.000833 m3
Resíduos:
- embalagem: re170203 Plástico; rendimento 0.05 kg
