# Revestimento com peças irregulares de pedra natural

- Propriedade do ficheiro: CYPE Ingenieros S.A.
- Formato: FIEBDC-3/2016
- Programa: Gerador de preços para construção civil. CYPE Ingenieros, S.A.
- Data: 17/04/2024
- Âmbito geográfico: Angola
- Moeda: AOA
- Custos indirectos: 3 %
- IVA: 18 %

## R Revestimentos

### RA De peças rígidas em paramentos verticais

#### RAP De pedra natural

**RAP002** m² Revestimento com peças irregulares de pedra natural.
Revestimento em paramento vertical, até 3 m de altura, com peças irregulares de ardósia, de entre 3 e 4 cm de espessura, acabamento natural, assentes com argamassa de cimento M-10 e enchimento das juntas com o mesmo material. Incluindo preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010c | m² | Peças irregulares de ardósia, de entre 3 e 4 cm de espessura, acabamento natural. (material) | 1 | 41769.8 | 41769.800 |
| mt09mor010e | m³ | Argamassa de cimento CEM II/B-L 32,5 N tipo M-10, confeccionada em obra com 320 kg/m³ de cimento e uma proporção em volume 1/4. (material) | 0.03 | 24855.3 | 745.659 |
| mo022 | h | Oficial de 1ª colocador de pedra natural. (mão de obra) | 1.864 | 1028.94 | 1917.944 |
| mo060 | h | Ajudante de colocador de pedra natural. (mão de obra) | 1.864 | 604.97 | 1127.664 |
| % | % | Custos directos complementares | 2 % | 45561.067 | 911.221 |
|  |  | Custos directos |  |  | 46472.288 |

Resíduos:
- colocação: mt19cir010c Peças irregulares de ardósia, de entre 3 e 4 cm de espessura, acabamento natural; factor de resíduo 0.0361012
- colocação: mt09mor010e; factor de resíduo 0.0036

## Recursos

**mt19cir010c** m² Peças irregulares de ardósia, de entre 3 e 4 cm de espessura, acabamento natural
Dados técnicos: Custo energético 192.774 MJ; Emissão de CO2 6.761 kg; Código LER 01 04 13; Massa do elemento 84 kg; Volume 0.056 m3
Resíduos:
- embalagem: re170201 Madeira. (componente de resíduo); rendimento 0.032 kg; Código LER 17 02 01; Massa do elemento 1 kg; Volume 0.000909 m3
- embalagem: re170203 Plástico. (componente de resíduo); rendimento 0.021 kg; Código LER 17 02 03; Massa do elemento 1 kg; Volume 0.001667 m3

**mt09mor010e** m³ Argamassa de cimento CEM II/B-L 32,5 N tipo M-10
Dados técnicos: Custo energético 3724.000 MJ; Emissão de CO2 323.000 kg; Código LER 17 01 01; Massa do elemento 1900 kg; Volume 1.266667 m3
