# Revestimento mural com linóleo

- Propriedade do ficheiro: CYPE Ingenieros S.A.
- Formato: FIEBDC-3/2016
- Programa: Gerador de preços para construção civil. CYPE Ingenieros, S.A.
- Data: 26/10/2024
- Âmbito geográfico: Angola
- Moeda: AOA
- Custos indirectos: 3 %
- IVA: 18 %

## R Revestimentos

### RD Decorativos

#### RDS Flexíveis

**RDS010** m² Revestimento mural com linóleo.
Revestimento mural com lâmina de linóleo, à base de farinhas de cortiça e madeira, óleo de linhaça, resinas e pigmentos naturais, com suporte de juta, de 3,2 mm de espessura e 2700 g/m² de massa superficial. Colocação em obra: com adesivo à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt29cam010 | kg | Adesivo à base de resina acrílica em dispersão aquosa, para a colagem de revestimentos murais flexíveis. (material) | 0.15 | 5806.59 | 870.989 |
| mt29sin010b | m² | Lâmina de linóleo, à base de farinhas de cortiça e madeira, óleo de linhaça, resinas e pigmentos naturais, com suporte de juta, de 3,2 mm de espessura e 2700 g/m² de massa superficial, Euroclasse D-s3, d0 de reacção ao fogo, segundo NP EN 13501-1, para revestimento de paramentos verticais interiores. (material) | 1.05 | 19001.13 | 19951.187 |
| mo026 | h | Oficial de 1ª instalador de revestimentos flexíveis. (mão de obra) | 0.202 | 1055.59 | 213.229 |
| mo064 | h | Ajudante de instalador de revestimentos flexíveis. (mão de obra) | 0.202 | 620.64 | 125.369 |
| % | % | Custos directos complementares | 2 % | 21160.774 | 423.215 |
|  |  | Custos directos |  |  | 21583.989 |

Resíduos:
- colocação: mt29cam010 Adesivo à base de resina acrílica em dispersão aquosa, para a colagem de revestimentos murais flexíveis; factor de resíduo 0.038491
- colocação: mt29sin010b; factor de resíduo 0.035

## Recursos

**mt29cam010** kg Adesivo à base de resina acrílica em dispersão aquosa, para a colagem de revestimentos murais flexíveis
Dados técnicos: Custo energético 75.527 MJ; Emissão de CO2 2.872 kg; Código LER 17 09 04; Massa do elemento 1 kg; Volume 0.000667 m3
Resíduos:
- embalagem: re170203 Plástico. (componente de resíduo); rendimento 0.003 kg; Código LER 17 02 03; Massa do elemento 1 kg; Volume 0.001667 m3

**mt29sin010b** m² Lâmina de linóleo
Dados técnicos: Custo energético 268.358 MJ; Emissão de CO2 13.324 kg; Código LER 17 02 03; Massa do elemento 2.7 kg; Volume 0.0045 m3
Resíduos:
- embalagem: re170203 Plástico; rendimento 0.07 kg
