# Remate de degrau com revestimento laminado ou de madeira, através de perfil pré-moldado

- Propriedade do ficheiro: CYPE Ingenieros S.A.
- Formato: FIEBDC-3/2016
- Programa: Gerador de preços para construção civil. CYPE Ingenieros, S.A.
- Data: 26/10/2024
- Âmbito geográfico: Angola
- Moeda: AOA
- Custos indirectos: 3 %
- IVA: 18 %

## R Revestimentos

### RE Escadas

#### REA Remates de degrau

**REA010** m Remate de degrau com revestimento laminado ou de madeira, através de perfil pré-moldado.
Formação de remate recto de degrau com revestimento laminado ou de madeira, através de perfil de alumínio anodizado, de 8 mm de altura, cor prata, com entalhes anti-deslizantes. Incluindo limpeza e preparação da superfície suporte, marcação e fixação do perfil com parafusos de aço.
Inclui: Limpeza e preparação da superfície suporte. Marcação. Corte, colocação e fixação do perfil.
Critério de medição de projecto: Comprimento medido segundo documentação gráfica de Projecto.
Critério de medição de obra: Medir-se-á o comprimento realmente executado segundo especificações de Projecto.

| Código | Un | Descrição | Rendimento | Preço | Importância |
|---|---|---|---|---|---|
| mt18rpe010a | m | Perfil de alumínio anodizado, de 8 mm de altura, cor prata, com entalhes anti-deslizantes, para remate de degrau com revestimento laminado ou de madeira; inclusive acessórios de fixação. (material) | 1.05 | 12663.3 | 13296.465 |
| mo023 | h | Oficial de 1ª ladrilhador. (mão de obra) | 0.076 | 1055.59 | 80.225 |
| % | % | Custos directos complementares | 2 % | 13376.690 | 267.534 |
|  |  | Custos directos |  |  | 13644.224 |

Resíduos:
- colocação: mt18rpe010a; factor de resíduo 0.048

## Recursos

**mt18rpe010a** m Perfil de alumínio anodizado
Dados técnicos: Custo energético 20.258 MJ; Emissão de CO2 1.519 kg; Código LER 17 04 02; Massa do elemento 0.173 kg; Volume 0.000115 m3
Resíduos:
- embalagem: re170203 Plástico. (componente de resíduo); rendimento 0.005 kg; Código LER 17 02 03; Massa do elemento 1 kg; Volume 0.001667 m3
