# Revestimento de degrau de escada exterior, com peças de grés porcelânico técnico. Colocação em camada fina

- Propriedade do ficheiro: CYPE Ingenieros S.A.
- Formato: FIEBDC-3/2016
- Programa: Gerador de preços para construção civil. CYPE Ingenieros, S.A.
- Data: 21/06/2025
- Âmbito geográfico: Angola
- Moeda: AOA
- Custos indirectos: 3 %
- IVA: 18 %

## R Revestimentos

### RE Degraus

#### REG De peças cerâmicas

**REG220** m Revestimento de degrau de escada exterior, com peças de grés porcelânico técnico. Colocação em camada fina.
Revestimento de degrau de escada exterior, com peças de grés porcelânico técnico, formado por cobertor com canto arredondado, e espelho, gama média, capacidade de absorção de água E<0,5%, grupo BIa, segundo NP EN 14411, com resistência ao deslizamento maior que 45 segundo ENV 12633. COLOCAÇÃO: em camada fina e através de colagem simples com cimento cola melhorado, C2 TE, segundo NP EN 12004, com deslizamento reduzido e tempo de colocação ampliado. ENCHIMENTO DE JUNTAS: com argamassa de juntas cimentosa melhorada, com absorção de água reduzida e resistência elevada à abrasão tipo CG 2 W A, cor branco, em juntas de 2 mm de espessura.
Inclui: Marcação da disposição das peças. Formação de encaixes em esquinas e cantos. Humidificação dos degraus. Colocação com argamassa de cimento. Colocação de cordéis. Colocação das peças. Emboço do espelho. Limpeza do tramo.
Critério de medição de projecto: Comprimento da aresta formada pelo cobertor e pelo espelho, medida segundo documentação gráfica de Projecto.
Critério de medição de obra: Medir-se-á, na aresta de intersecção entre cobertor e espelho, o comprimento realmente executado segundo especificações de Projecto.

| Código | Un | Descrição | Rendimento | Preço | Importância |
|---|---|---|---|---|---|
| mt09mcp100d | kg | Cimento cola melhorado, C2 TE, segundo NP EN 12004, com deslizamento reduzido e tempo de colocação ampliado, cor branca, à base de cimento de alta resistência, inertes seleccionados, aditivos e resinas sintéticas, para a colocação em camada fina do todo o tipo de peças cerâmicas em paramentos verticais interiores e pavimentos interiores e exteriores. (material) | 1.32 | 95.77 | 126.416 |
| mt18bcp115pd | m | Cobertor de grés porcelânico técnico com canto arredondado, gama média, capacidade de absorção de água E<0,5%, grupo BIa, segundo NP EN 14411, com resistência ao deslizamento maior que 45 segundo ENV 12633; determinação da resistência à geada, segundo NP EN ISO 10545-12; determinação da resistência ao choque térmico, segundo NP EN ISO 10545-9. (material) | 1.05 | 24708.88 | 25944.324 |
| mt18bcp116pd | m | Espelho de grés porcelânico técnico, gama média, capacidade de absorção de água E<0,5%, grupo BIa, segundo NP EN 14411; determinação da resistência à geada, segundo NP EN ISO 10545-12; determinação da resistência ao choque térmico, segundo NP EN ISO 10545-9. (material) | 1.05 | 8586.34 | 9015.657 |
| mt18acc100a | Ud | Kit de cruzetas de PVC para garantir uma espessura das juntas entre peças de entre 1 e 20 mm, em revestimentos e pavimentos cerâmicos. (material) | 0.052 | 2965.07 | 154.184 |
| mt09mcp020bB | kg | Argamassa de juntas cimentosa melhorada, com absorção de água reduzida e resistência elevada à abrasão, tipo CG2 W A, segundo EN 13888, cor branca, para juntas de 2 a 15 mm, à base de cimento de alta resistência, inertes seleccionados, aditivos especiais e pigmentos, com efeito anti-caruncho, anti-verdete e preventivo das eflorescências, hidrorrepelente, especial para enchimento de juntas de todo tipo de peças cerâmicas e pedras naturais em zonas de proliferação de microrganismos. (material) | 0.053 | 321.2 | 17.024 |
| mo023 | h | Oficial de 1ª ladrilhador. (mão de obra) | 0.913 | 1101.86 | 1005.998 |
| mo061 | h | Ajudante de ladrilhador. (mão de obra) | 0.457 | 647.8 | 296.045 |
| % | % | Custos directos complementares | 2 % | 36559.648 | 731.193 |
|  |  | Custos directos |  |  | 37290.841 |

Resíduos:
- colocação: mt09mcp100d; factor de resíduo 0.07
- colocação: mt18bcp115pd; factor de resíduo 0.0123
- colocação: mt18bcp116pd; factor de resíduo 0.0385
- colocação: mt09mcp020bB; factor de resíduo 0.07

## Recursos

**mt09mcp100d** kg Cimento cola melhorado
Dados técnicos: Custo energético 3.871 MJ; Emissão de CO2 0.344 kg; Código LER 17 09 04; Massa do elemento 1 kg; Volume 0.000667 m3
Resíduos:
- embalagem: re170203 Plástico. (componente de resíduo); rendimento 0.003 kg; Código LER 17 02 03; Massa do elemento 1 kg; Volume 0.001667 m3

**mt18bcp115pd** m Cobertor de grés porcelânico técnico com canto arredondado
Dados técnicos: Custo energético 3.496 MJ; Emissão de CO2 0.155 kg; Código LER 17 01 03; Massa do elemento 0.23 kg; Volume 0.000184 m3
Resíduos:
- embalagem: re150101 Embalagens de papel e cartão. (componente de resíduo); rendimento 0.041 kg; Código LER 15 01 01; Massa do elemento 1 kg; Volume 0.001333 m3
- embalagem: re170201 Madeira. (componente de resíduo); rendimento 0.006 kg; Código LER 17 02 01; Massa do elemento 1 kg; Volume 0.000909 m3

**mt18bcp116pd** m Espelho de grés porcelânico técnico
Dados técnicos: Custo energético 3.221 MJ; Emissão de CO2 0.153 kg; Código LER 17 01 03; Massa do elemento 0.23 kg; Volume 0.000184 m3
Resíduos:
- embalagem: re150101 Embalagens de papel e cartão; rendimento 0.034 kg
- embalagem: re170201 Madeira; rendimento 0.004 kg

**mt09mcp020bB** kg Argamassa de juntas cimentosa melhorada
Dados técnicos: Custo energético 7.725 MJ; Emissão de CO2 0.576 kg; Código LER 17 09 04; Massa do elemento 1 kg; Volume 0.000667 m3
Resíduos:
- embalagem: re150101 Embalagens de papel e cartão; rendimento 0.02 kg
- embalagem: re170201 Madeira; rendimento 0.005 kg
- embalagem: re170203 Plástico; rendimento 0.008 kg
